# A43, Instands. BW Harpener Hellweg
Angebotsaufforderung (GAEB DA XML 3.2, DA83)
Projekt: A-09862-00
Währung: EUR
Auftraggeber: Autobahn GmbH des Bundes, Niederlassung Westfalen (Hamm), Außenstelle Bochum, Autobahn GmbH-NL Westf., Ast.Bochum, Philippstr.3, 44803 Bochum, Philippstraße 3, 44803 Bochum
Erstellt mit: GXML Toolbox V3.3 R20230829, iTWO_64 V25.0.650, 27.04.2026

## 232-26-0048 A 43: Instandsetzung Harpener Hellweg, BW 4509 658
Datum: 27.04.2026

### Abschnitt 00 Baustelleneinrichtung

#### Unterabschnitt 00.00 Baustelleneinrichtung

**00.00.0001 Baustelle einrichten Sämtl.LV-Abschn.*Zufahrt herst.AN**
*** Pauschalposition
StL-Nr. 1910110712
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt nach Wahl des AN herstellen und nach Beendigung
der Baumaßnahme entfernen. Ursprünglichen Zustand wieder herstellen.
Menge: 1,000 Psch

**00.00.0002 Baustelle räumen Dies. LV-Abschn.**
*** Pauschalposition
StL-Nr. 1910111202
Baustelle von allen Geräten, Anlagen, Einrichtungen und
dgl. räumen. Benutzte Flächen und Wege entsprechend dem
ursprünglichen Zustand herrichten. Soweit nicht für
bestimmte Leistungen für das Räumen der Baustelle gesonderte Positionen im Leistungsverzeichnis enthalten
sind, gilt die Pauschale
für alle Leistungen dieses Abschnittes des Leistungsverzeichnisses.
Menge: 1,000 Psch

**00.00.0003 Bauzaun aufstellen und entfernen Zaunhöhe 2,0 m*Stahlgitter-FT**
StL-Nr. 1910120733
Bauzaun nach Unterlagen des AG einschl. der erforderlichen Tore und Pfosten standsicher aufstellen, während
der Bauzeit vorhalten und unterhalten sowie nach Beendigung der Bauzeit entfernen. 70 v.H. des Preises werden nach Aufstellen, der Rest nach Entfernen des Bauzaunes vergütet.
Zaunhöhe = 2,00 m.
Zaun aus Stahlgitter-Fertigteilen.
Menge: 40,000 m
Leistungsbereichkatalog: 101

### Abschnitt 01 Verkehrssicherung

#### Unterabschnitt 01.00 Verkehrszeichenplan und Anordnung

**01.00.0001 Verkehrszeichenplan ergänzen**
Vom AG vorgelegten Entwurf des Verkehrszeichenplans prüfen, ergänzen und objektbezogen ausarbeiten, einschließlich Abstimmung mit dem Auftraggeber sowie aller erforderlichen Anpassungen bis zur behördlichen Genehmigungsfähigkeit. Verkehrsphasenbezogene Ausarbeitung gemäß RSA 21 und StVO für:
– Phase 1: halbseitige Sperrung; erforderliche Regelung des Verkehrsflusses; Fußgängerführung ggf. auf Fahrbahn
– Phase 2: halbseitige Sperrung in Gegenrichtung; erforderliche Regelung des Verkehrsflusses; Fußgängerführung ggf. auf Fahrbahn
Menge: 1,000 St

**01.00.0002 Verkehrsrechtliche Anordnung einh.*gebührenfrei**
StL-Nr. 2110591591
Verkehrsrechtliche Anordnung für Einrichtung und Be-
trieb einer Verkehrssicherung nach Unterlagen des AG
einholen und zugehörige Unterlagen erstellen. Erforderliche Ortsbesichtigungen zur Erstellung der Planunterlagen durchführen.
Verkehrsrechtliche Anordnung für OZ 'Phase 1: halbseitige Sperrung und für Phase 2: halbseitige Sperrung in Gegenrichtung.
Die Anordnung ist vollständig und fristgerecht zu beantragen.
Es ist zu beachten, dass die Bearbeitungszeit der zuständigen Behörde bis zu 4 Wochen betragen kann.'

Gebührenfrei.
Menge: 1,000 St
Leistungsbereichkatalog: 105

*Hinweis: Phase 1 – halbseitige Sperrung*
Phase 1 – halbseitige Sperrung Richtung A

#### Unterabschnitt 01.01 Verkehrssich. läng. Dauer - Phase 1

**01.01.0001 Verkehrssich. läng. Dauer aufbauen Arbeitsstelle*Verk.konzept AG**
*** Pauschalposition
StL-Nr. 2110510512009000
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle.
Nach Verkehrskonzept des AG.
Für Verkehrsführungsphase '1 gemäß Verkehrszeichenplan des AN'
Menge: 1,000 Psch
Leistungsbereichkatalog: 105

**01.01.0002 Verkehrssich. läng. Dauer vorhalten wie Vorposition**
StL-Nr. 2110511019
Verkehrssicherung längerer Dauer vorhalten, warten, instand setzen und betreiben. Vorübergehende Verkehrssicherungsmaßnahmen durchführen. Die Kontrolle der Verkehrssicherung wird gesondert vergütet.
Verkehrssicherung wie in Vorposition beschrieben.
Für Verkehrsführungsphase '1 gemäß Verkehrszeichenplan des AN'
Menge: 42,000 d
Leistungsbereichkatalog: 105

**01.01.0003 Verkehrssich. läng. Dauer abbauen Verk.konzept AG**
*** Pauschalposition
StL-Nr. 211051202000
Verkehrssicherung an Arbeitsstellen längerer Dauer abbauen. Vorübergehende Verkehrssicherungsmaßnahmen
durchführen. Vorübergehende Markierung entfernen,
transportable Lichtsignalanlage, bauliches Leitelement,
mobile Stauwarnanlage, LED-Anzeigetafel und transportable Schutzeinrichtung abbauen werden gesondert
vergütet.
Nach Verkehrskonzept des AG.
Menge: 1,000 Psch
Leistungsbereichkatalog: 105

*Hinweis: Phase 2 – halbseitige Sperrung*
Phase 2 – halbseitige Sperrung Gegenrichtung

#### Unterabschnitt 01.02 Verkehrssich. läng. Dauer - Phase 2

**01.02.0001 Verkehrssich. läng. Dauer aufbauen Arbeitsstelle*Verk.konzept AG**
*** Pauschalposition
StL-Nr. 2110510512009000
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle.
Nach Verkehrskonzept des AG.
Für Verkehrsführungsphase '2 gemäß Verkehrszeichenplan des AN'
Menge: 1,000 Psch
Leistungsbereichkatalog: 105

**01.02.0002 Verkehrssich. läng. Dauer vorhalten wie Vorposition**
StL-Nr. 2110511019
Verkehrssicherung längerer Dauer vorhalten, warten, instand setzen und betreiben. Vorübergehende Verkehrssicherungsmaßnahmen durchführen. Die Kontrolle der Verkehrssicherung wird gesondert vergütet.
Verkehrssicherung wie in Vorposition beschrieben.
Für Verkehrsführungsphase '2 gemäß Verkehrszeichenplan des AN'
Menge: 42,000 d
Leistungsbereichkatalog: 105

**01.02.0003 Verkehrssich. läng. Dauer abbauen Verk.konzept AG**
*** Pauschalposition
StL-Nr. 211051202000
Verkehrssicherung an Arbeitsstellen längerer Dauer abbauen. Vorübergehende Verkehrssicherungsmaßnahmen
durchführen. Vorübergehende Markierung entfernen,
transportable Lichtsignalanlage, bauliches Leitelement,
mobile Stauwarnanlage, LED-Anzeigetafel und transportable Schutzeinrichtung abbauen werden gesondert
vergütet.
Nach Verkehrskonzept des AG.
Menge: 1,000 Psch
Leistungsbereichkatalog: 105

#### Unterabschnitt 01.03 Kontrolle der Verkehrssicherung

**01.03.0001 Kontrolle d. Verkehrss. an Arb.st.**
StL-Nr. 2110590599
Kontrolle der Verkehrssicherung an Arbeitsstellen
einschließlich temporärer Verkehrsschilder,
vorübergehender Markierungen, transportabler Lichtsignalanlagen, baulicher Leitelemente und transportabler
Schutzeinrichtungen gemäß ZTV-SA durchführen. Die Kontrolle ist unmittelbar nach deren Durchführung zu erfassen und zu dokumentieren. Arbeits- und Hilfsmittel
sind vom AN zu stellen und dem AG jederzeit zugänglich
zu machen. Die Kontrolle der Umleitungsstrecke wird gesondert vergütet.
Kontrolle '1 mal pro Tag'

Dokumentation der Kontrolle '..........'
Menge: 84,000 d
Leistungsbereichkatalog: 105

#### Unterabschnitt 01.04 Lichtsignal

**01.04.0001 Transp. LSA Typ D aufb. u. abb. Fußgängerverkehr*Versorg. n. Wahl Steuer.fest 1SZP*VTU erstellen**
StL-Nr. 21105510701101
Transportable Lichtsignalanlage (LSA) für kreuzende
Verkehrsströme Typ D mit Kabelverbindung, einschließlich Energieversorgung,  aufbauen, in Betrieb nehmen
und abbauen. Vorhalten, Kontrolle, Wartung, Instandsetzung und Betreiben werden gesondert vergütet. Vorübergehende Verkehrssicherungsmaßnahmen durchführen. 70
v.H. des Preises werden nach betriebsfertigem Aufbau,
der Rest nach Abbau vergütet.
LSA für Sicherung einer Fußgängerquerung.
Energieversorgung nach Wahl des AN.
Mit Festzeitsteuerung für 1 Signalzeitenplan.
Verkehrstechnische Unterlage bestehend aus Signallageplan, Berechnungen, Zwischenzeitenmatrix, Signalzeitenplan erstellen.
Menge: 4,000 St
Leistungsbereichkatalog: 105

**01.04.0002 Transport. Lichtsignalanlage vorh. wie Vorposition**
StL-Nr. 2110551501
Transportable Lichtsignalanlage (LSA) vorhalten, warten, instand setzen und betreiben. Vorübergehende Verkehrssicherungsmaßnahmen durchführen. Die Kontrolle
wird gesondert vergütet.
Transportable LSA wie in Vorposition beschrieben.
Menge: 2016,000 Std
Leistungsbereichkatalog: 105

#### Unterabschnitt 01.05 Markierung

**01.05.0001 Quermarkierung Typ I herstellen Fußgängerfurt*lösemittela.Farbe mind. P 2*grobstr. Decke Markierung entf.**
StL-Nr. 21105322310111
Quermarkierung Typ I als vorübergehende Markierung herstellen, warten und instand setzen. Vormarkieren.
Vorübergehende Verkehrssicherungsmaßnahmen durchführen.
Abgerechnet wird der markierte Strich.
Markierung = Fußgängerfurt.
Markierungssystem aus lösemittelarmer Farbe (High-
Solid).
Verkehrsklasse mindestens P 2.
Markierung auf grobstrukturierter Asphaltdeckschicht.
Markierung entfernen. Abfall aufnehmen und nach Wahl
des AN verwerten.
Menge: 40,000 m
Leistungsbereichkatalog: 105

**01.05.0002 Quermarkierung Typ I herstellen Haltlinie*lösemittela.Farbe mind. P 2*grobstr. Decke Markierung entf.**
StL-Nr. 21105322110111
Quermarkierung Typ I als vorübergehende Markierung herstellen, warten und instand setzen. Vormarkieren.
Vorübergehende Verkehrssicherungsmaßnahmen durchführen.
Abgerechnet wird der markierte Strich.
Markierung = Haltlinie.
Markierungssystem aus lösemittelarmer Farbe (High-
Solid).
Verkehrsklasse mindestens P 2.
Markierung auf grobstrukturierter Asphaltdeckschicht.
Markierung entfernen. Abfall aufnehmen und nach Wahl
des AN verwerten.
Menge: 12,000 m
Leistungsbereichkatalog: 105

**01.05.0003 Sonstige Markierung entfernen Quermarkierung Farbe*Asphaltdecksch. entfernen o. Ern.*Wasserhochdruck Verwert. Wahl AN**
StL-Nr. 2110530619113201
Sonstige Markierung wie Quermarkierung, Schrägstrich
der Sperrfläche oder Parkmarkierung als vorübergehende
Markierung entfernen. Abgerechnet wird der entfernte
Strich. Vorübergehende Verkehrssicherungsmaßnahmen
durchführen.
Quermarkierung.
Strichbreite '..........'

Markierungsstoffart = Farbe.
Auf Asphaltdeckschicht.
Entfernen ohne Erneuerung der Markierung.
Durch Wasserhochdruckverfahren.
Abfall aufnehmen und nach Wahl des AN verwerten.
Menge: 52,000 m
Leistungsbereichkatalog: 105

### Abschnitt 02 Technische Bearbeitung und Sonstiges

#### Unterabschnitt 02.00 Technische Bearbeitung und Sonstiges

**02.00.0001 Bestandsunterlagen herst. und lief.**
*** Pauschalposition
Bestandsunterlagen gemäß ZTV-Ing, Teil 1, Abschnitt 2,
für jedes Teilbauwerk herstellen und auf Datenträger liefern.
Ausführungszeichnungen, die entsprechend dem Prüf- und
Genehmigungsverfahren und der Bauausführung berichtigt
wurden, im CAD Originalformat mit Definitionsdatei sowie als DXF-Datei, PDF-Datei und TIFF-Datei mit Zeichnungsverzeichnissen.
Bestandsübersichtszeichnungen im CAD Originalformat mit Definitionsdatei sowie als DXF-Datei, PDF-Datei und TIFF-Datei.
Bestandsdaten gemäß Anweisung Straßeninformationsbank,
Teilsystem Bauwerksdaten, mit einem Erfassungsprogramm
auf der Datenbasis der ASB-ING erfassen. Digitalisierte Bilder, Pläne und Dokumente sind einzubinden. Übergabe der Daten an den AG in dem Übergabeformat der ASB-Ing (CAB-Datei).
Übergabe der Bestandsunterlagen an den AG hat spätestens mit der Vorlage des Antrages auf Abnahme der Leistung zu erfolgen.
Menge: 1,000 Psch
Leistungsbereichkatalog: 101

**02.00.0002 Technische Bearbeitung**
*** Pauschalposition
Technische Bearbeitung für die gesamte Baumaßnahme am Brückenbauwerk durchführen.
Erstellen von Bauzeitenplänen, Durchführung von Aufmaßen und Dokumentierung der Zwischenstände nach Vorgaben des AG. Weitere Arbeiten nach Vorgaben des AG.
Prüfen und Bearbeiten aller für die Bauausführung notwendigen Unterlagen.
Gesamte Kommunikation mit weiteren Beteiligten der gesamten Baumaßnahme zur Absprache, Besprechungen, etc.
Digitale Lichtbilder herstellen über den wesentlichen Bauablauf des Bauwerks.
Die An- und Abfahrten zum Bauwerk werden nicht gesondert vergütet.
Unterlagen sind dem AG in elektronischer Form zu liefern.
Menge: 1,000 Psch

**02.00.0003 Werk‑ und Montageplanung des Auftragnehmers**
*** Pauschalposition
Erstellen der für die Ausführung der Bauleistungen erforderlichen Werk- und Montageplanung auf Grundlage der vom Auftraggeber bereitgestellten statischen Berechnungen und Ausführungsunterlagen gemäß ZTV-ING.

Leistungsumfang:
• Erstellen von Montage- und Ablaufkonzepten für die Lagererneuerung (Hebe- und Pressenfolge)
• Ausführungszeichnungen für Lager, Auflagerbereiche und erforderliche Hilfseinrichtungen
• Detailplanung für temporäre Bauzustände im Rahmen der vorgegebenen Statik
• Erforderliche örtliche Aufmaße zur Anpassung der Ausführung
• Abstimmung mit Bauüberwachung und Vermessung

Hinweis:
Die statischen Berechnungen für das Tragwerk werden vom Auftraggeber bereitgestellt; der AN erstellt lediglich die für die Montage erforderlichen werkseitigen Unterlagen.
Menge: 1,000 Psch

### Abschnitt 03 Gerüst

#### Unterabschnitt 03.00 Mobile Arbeitsgerüste/Hubsteiger

**03.00.0001 Mobile Arbeitsgerüste / Hubsteiger**
Mobile Arbeitsgerüste/Hubsteiger für die Ausführung der Leistungen bereitstellen und in ausreichender Anzahl für den Baufortschritt zur Bearbeitung erhöhter Bauteilflächen liefern, im Arbeitsbereich aufstellen, entsprechend Arbeitsfortschritt versetzten und nach Erfordernis umbauen, vorhalten für die Dauer der Instandsetzung und nach Beendigung der Arbeiten wieder abbauen und abtransportieren.
Das Gerüst ist entsprechend der zweiphasigen Verkehrsführung herzustellen, umzubauen und für die zweite Bauphase erneut einzusetzen.
Menge: 1,000 St

#### Unterabschnitt 03.01 Arbeitsgerüst

**03.01.0001 Arbeitsgerüst herstellen Widerlager*Verkehrssich.n.U.**
Arbeitsgerüste, einschließlich ggf. erforderlicher
Gründung sowie ggf. erforderlicher Treppentürme und
weiterer Leitergänge, nach statischen, konstruktiven
und sicherheitstechnischen Erfordernissen herstellen
und beseitigen, für den Zeitraum der eigenen Leistung
vorhalten und unterhalten.
Einsatzort = Widerlager.
Einrichtungen für Verkehrssicherung nach Unterlagen des
AG einbauen, vorhalten, unterhalten, betreiben und beseitigen.
Das Gerüst ist entsprechend der zweiphasigen Verkehrsführung herzustellen, umzubauen und für die zweite Bauphase erneut einzusetzen.
Menge: 1,000 St
Leistungsbereichkatalog: 116

### Abschnitt 04 TBW 1 - FR Wuppertal

#### Unterabschnitt 04.00 Schadstellenbearbeitung - Betoninstandsetzung

**04.00.0001 Betonoberfläche untersuchen**
StL-Nr. 2112490899
Betonoberfläche nach Unterlagen des AG durch Abklopfen
auf Fehlstellen (Hohlstellen, Nester usw.) untersuchen.
Fehlstellen mit wetterfester Farbe markieren und nach
Unterlagen des AG dokumentieren.
Bauteil 'Überbauunterseite'
Menge: 210,000 m2

**04.00.0002 Betonunterlage vorbereiten Überbau Teilfl.bis 0,05m2*abstemm./strahlen Abtrag ü. 2-3 cm**
StL-Nr. 2112411304910179
Betonunterlage nach Unterlagen des AG vorbereiten. Vorbereitete Flächen säubern.
Bauteil = Überbau.
Flächenneigung '0'

Teilflächen bis 0,05 m2.
Vorbereitungsverfahren = Betonunterlage abstemmen und
strahlen.
Beton abtragen, Abtragstiefe über 2 bis 3 cm.
Abfall 'fachgerecht entsorgen'
Menge: 15,000 St

**04.00.0003 Betonunterlage vorbereiten Überbau Tfl. ü.0,05-0,1m2*abstemm./strahlen Abtrag ü. 2-3 cm**
StL-Nr. 2112411304920179
Betonunterlage nach Unterlagen des AG vorbereiten. Vorbereitete Flächen säubern.
Bauteil = Überbau.
Flächenneigung '0'

Teilflächen über 0,05 m2 bis 0,10 m2.
Vorbereitungsverfahren = Betonunterlage abstemmen und
strahlen.
Beton abtragen, Abtragstiefe über 2 bis 3 cm.
Abfall 'fachgerecht entsorgen'
Menge: 8,000 St

**04.00.0004 Betonunterlage vorbereiten Überbau Tfl. ü. 0,1-0,5m2*abstemm./strahlen Abtrag ü. 2-3 cm**
StL-Nr. 2112411304930179
Betonunterlage nach Unterlagen des AG vorbereiten. Vorbereitete Flächen säubern.
Bauteil = Überbau.
Flächenneigung '0'

Teilflächen über 0,10 m2 bis 0,50 m2.
Vorbereitungsverfahren = Betonunterlage abstemmen und
strahlen.
Beton abtragen, Abtragstiefe über 2 bis 3 cm.
Abfall 'fachgerecht entsorgen'
Menge: 5,000 St

**04.00.0005 Betonunterlage vorbereiten Überbau Tfl. ü. 0,5-1,0m2*abstemm./strahlen Abtrag ü. 2-3 cm**
StL-Nr. 2112411304940179
Betonunterlage nach Unterlagen des AG vorbereiten. Vorbereitete Flächen säubern.
Bauteil = Überbau.
Flächenneigung '0'

Teilflächen über 0,50 m2 bis 1,00 m2.
Vorbereitungsverfahren = Betonunterlage abstemmen und
strahlen.
Beton abtragen, Abtragstiefe über 2 bis 3 cm.
Abfall 'fachgerecht entsorgen'
Menge: 2,000 St

**04.00.0006 Mehrtiefe, geschädigten Beton abtragen, bis 0,05 m²**
Wie zuvor in Pos. Schadstelle bis 0,05 m² beschrieben, jedoch als Zulage je 10 mm Mehrtiefe.
Menge: 8,000 St

**04.00.0007 Mehrtiefe, geschädigten Beton abtragen, über 0,05 m² bis 0,10 m²**
Wie zuvor in Pos. Schadstelle über 0,05 m² bis 0,10 m² beschrieben, jedoch als Zulage je 10 mm Mehrtiefe.
Menge: 4,000 St

**04.00.0008 Mehrtiefe, geschädigten Beton abtragen 0,10 m² bis 0,50 m²**
Wie zuvor in Pos. Schadstelle 0,10 m² bis 0,50 m² beschrieben, jedoch als Zulage je 10 mm Mehrtiefe.
Menge: 3,000 St

**04.00.0009 Mehrtiefe, geschädigten Beton abtragen 0,50 m² bis 1,00 m²**
Wie zuvor in Pos. Schadstelle 0,50 m² bis 1,00 m² beschrieben, jedoch als Zulage je 10 mm Mehrtiefe.
Menge: 1,000 St

**04.00.0010 Betonstahl vorbereiten DU bis 16 mm*ReinG Sa 2 1/2**
StL-Nr. 2112411813
Freiliegenden Betonstahl unterschiedlicher Durchmesser
vorbereiten. Abfall entsorgen.
Durchmesser bis 16 mm.
Norm-Reinheitsgrad = Sa 2 1/2.
Menge: 25,000 m

**04.00.0011 Betonstahl vorbereiten DU über 16 mm*ReinG Sa 2 1/2**
StL-Nr. 2112411823
Freiliegenden Betonstahl unterschiedlicher Durchmesser
vorbereiten. Abfall entsorgen.
Durchmesser über 16 mm.
Norm-Reinheitsgrad = Sa 2 1/2.
Menge: 10,000 m

**04.00.0012 Haftbrücke herstellen Überbau RM-Mörtel*Teilfl.bis 0,05m2**
StL-Nr. 21124313049201
Haftbrücke auf vorbereiteter Betonunterlage nach Unterlagen des AG herstellen.
Bauteil = Überbau.
Flächenneigung '0'

Stoff = Zementmörtel mit Kunststoffzusatz (RM).
Teilflächen bis 0,05 m2.
Menge: 15,000 St

**04.00.0013 Haftbrücke herstellen Überbau RM-Mörtel*Tfl.ü. 0,05-0,1m2**
StL-Nr. 21124313049202
Haftbrücke auf vorbereiteter Betonunterlage nach Unterlagen des AG herstellen.
Bauteil = Überbau.
Flächenneigung '0'

Stoff = Zementmörtel mit Kunststoffzusatz (RM).
Teilflächen über 0,05 m2 bis 0,10 m2.
Menge: 8,000 St

**04.00.0014 Haftbrücke herstellen Überbau RM-Mörtel*Tfl. ü. 0,1-0,5m2**
StL-Nr. 21124313049203
Haftbrücke auf vorbereiteter Betonunterlage nach Unterlagen des AG herstellen.
Bauteil = Überbau.
Flächenneigung '0'

Stoff = Zementmörtel mit Kunststoffzusatz (RM).
Teilflächen über 0,10 m2 bis 0,50 m2.
Menge: 5,000 St

**04.00.0015 Haftbrücke herstellen Überbau RM-Mörtel*Tfl. ü. 0,5-1 m2**
StL-Nr. 21124313049204
Haftbrücke auf vorbereiteter Betonunterlage nach Unterlagen des AG herstellen.
Bauteil = Überbau.
Flächenneigung '0'

Stoff = Zementmörtel mit Kunststoffzusatz (RM).
Teilflächen über 0,50 m2 bis 1,00 m2.
Menge: 2,000 St

**04.00.0016 Betonstahl beschichten DU bis 16 mm**
StL-Nr. 2112435719
Freiliegenden Betonstahl unterschiedlicher Durchmesser
beschichten. Betonstahl vorbereiten wird gesondert vergütet.
Durchmesser bis 16 mm.
Beschichtungsstoff 'mineralischer Mörtel'
Menge: 25,000 m

**04.00.0017 Betonstahl beschichten DU über 16 mm**
StL-Nr. 2112435729
Freiliegenden Betonstahl unterschiedlicher Durchmesser
beschichten. Betonstahl vorbereiten wird gesondert vergütet.
Durchmesser über 16 mm.
Beschichtungsstoff 'mineralischer Mörtel'
Menge: 10,000 m

**04.00.0018 Fehlst.m.Mörtel/Beton (RM/RC) inst. Überbau RC*Dicke über 2-3 cm Teilfl.bis 0,05m2**
StL-Nr. 21124331049221
Fehlstellen mit Zementmörtel/Beton mit Kunststoffzusatz
(RM/RC) auf vorbereiteter Betonunterlage nach Unterlagen des AG instandsetzen. Ggf. erforderliche Schalung
herstellen. Haftbrücke wird gesondert vergütet.
Bauteil = Überbau.
Flächenneigung '0'

Betonersatzsystem = RC.
Schichtdicke über 2 bis 3 cm.
Teilflächen bis 0,05 m2.
Menge: 15,000 St

**04.00.0019 Fehlst.m.Mörtel/Beton (RM/RC) inst. Überbau RC*Dicke über 2-3 cm Tfl.ü. 0,05-0,1m2**
StL-Nr. 21124331049222
Fehlstellen mit Zementmörtel/Beton mit Kunststoffzusatz
(RM/RC) auf vorbereiteter Betonunterlage nach Unterlagen des AG instandsetzen. Ggf. erforderliche Schalung
herstellen. Haftbrücke wird gesondert vergütet.
Bauteil = Überbau.
Flächenneigung '0'

Betonersatzsystem = RC.
Schichtdicke über 2 bis 3 cm.
Teilflächen über 0,05 m2 bis 0,10 m2.
Menge: 8,000 St

**04.00.0020 Fehlst.m.Mörtel/Beton (RM/RC) inst. Überbau RC*Dicke über 2-3 cm Tfl. ü. 0,1-0,5m2**
StL-Nr. 21124331049223
Fehlstellen mit Zementmörtel/Beton mit Kunststoffzusatz
(RM/RC) auf vorbereiteter Betonunterlage nach Unterlagen des AG instandsetzen. Ggf. erforderliche Schalung
herstellen. Haftbrücke wird gesondert vergütet.
Bauteil = Überbau.
Flächenneigung '0'

Betonersatzsystem = RC.
Schichtdicke über 2 bis 3 cm.
Teilflächen über 0,10 m2 bis 0,50 m2.
Menge: 5,000 St

**04.00.0021 Fehlst.m.Mörtel/Beton (RM/RC) inst. Überbau RC*Dicke über 2-3 cm Tfl. ü. 0,5-1 m2**
StL-Nr. 21124331049224
Fehlstellen mit Zementmörtel/Beton mit Kunststoffzusatz
(RM/RC) auf vorbereiteter Betonunterlage nach Unterlagen des AG instandsetzen. Ggf. erforderliche Schalung
herstellen. Haftbrücke wird gesondert vergütet.
Bauteil = Überbau.
Flächenneigung '0'

Betonersatzsystem = RC.
Schichtdicke über 2 bis 3 cm.
Teilflächen über 0,50 m2 bis 1,00 m2.
Menge: 2,000 St

#### Unterabschnitt 04.01 Rissbearbeitung - Betoninstandsetzung

**04.01.0001 Riss zementg.Füllst. injiz.(F-I(H)) Inj. z. Verbinden*Riss trocken Rissbr. 0,2-0,4mm*Risst. bis 0,5 m ZS-I*Riss abschleifen**
StL-Nr. 2112442899311411
Riss mit zementgebundenem Füllstoff (ZS-I/ZL-I) nach
Unterlagen des AG injizieren (F-I(H)). Riss vorbereiten, Packer setzen, ggf. verdämmen. Riss nachbehandeln.
Packer und ggf. Verdämmung entfernen. Abgerechnet wird
nach Länge des sichtbaren injizierten Risses.
Bauteil 'Überbau'

Flächenneigung '0'

Injektion zum kraftschlüssigen Verbinden.
Feuchtezustand der Risse/Rissufer = trocken.
Rissbreite über 0,2 bis 0,4 mm.
Risstiefe bis 0,50 m.
Rissfüllstoff = Zementsuspension (ZS-I).
Risszone nach entfernen der Verdämmung abschleifen.
Menge: 50,000 m

#### Unterabschnitt 04.02 Vermessung - Lager

**04.02.0001 Vorvermessung der Lagerbereiche und Bezugshöhen**
*** Pauschalposition
Durchführung der für die Lagererneuerung am Teilbauwerk erforderlichen Bestandsvermessung gemäß ZTV-ING, den anerkannten Regeln der Technik sowie den Vorgaben der Ausführungsunterlagen des Tragwerksplaners.
Leistungsumfang:
- Einmessen der Lagerachsen in Längs- und Querrichtung
- Vermessung der vorhandenen Lagerhöhen und Auflagerpunkte vor Ausbau
- Einmessung der Auflagerflächen (Lage und Höhe)
- Ermittlung und Festlegung der maßgebenden Bezugshöhen
- Dokumentation der Messwerte je Lagerstelle
- Übergabe der Messdaten in digitaler Form (PDF sowie Koordinatenliste und Rohdaten z.B. CSV/ASCII).
Menge: 1,000 Psch

**04.02.0002 Kontrollmessungen, Schlussvermessung und Lagerprotokoll**
*** Pauschalposition
Durchführung aller erforderlichen Kontrollmessungen während der Hebe-, Abstütz-, Absenk- und Einbauvorgänge sowie Durchführung der Schlussvermessung nach Einbau der neuen Lager am Teilbauwerk.
Leistungsumfang:
- Kontrollmessungen zur Lage- und Höhenkontrolle des Überbaus während der Bauzustände
- Kontrollmessungen zur Prüfung der Einbaulage neuer Lager (Lage, Höhe, Verdrehung, Bewegungsrichtung)
- Sofortige Mitteilung an die Bauüberwachung bei Abweichungen
- Schlussvermessung der endgültigen Lagerlage und Lagerhöhen
- Erstellung eines vollständigen Lagerprotokolls gemäß ZTV ING sowie den Ausführungsunterlagen
- Übergabe sämtlicher Mess- und Prüfunterlagen in digitaler Form (PDF sowie Koordinatenliste und Rohdaten z.B. CSV/ASCII)
Menge: 1,000 Psch

#### Unterabschnitt 04.03 Lagererneuerung

**04.03.0001 Elastomerlager liefern**
Liefern von Elastomer-Lager 300 x 400 mm für den Einbau in das Brückenbauwerk gemäß statischen Berechnungen und Ausführungszeichnungen des Auftraggebers.
Die Lager sind nach den Anforderungen der ZTV-ING Teil 6, Abschnitt 9 – Bauwerkslager herzustellen und zu liefern. Herstellung, Werkstoffe, Vulkanisation, Toleranzen, Kennzeichnung und werkseitige Gütesicherung müssen den einschlägigen technischen Regelwerken entsprechen.
Leistungsumfang:
• Lieferung der Lager entsprechend den in den Ausführungsunterlagen festgelegten Abmessungen, Tragfähigkeiten, Verformungseigenschaften und Lagerformen
• Lager aus chloroprenhaltigem Elastomer mit innenliegenden Stahlplatten (stahlbewehrte Elastomerlager)
• Herstellung einschließlich aller erforderlichen Einlagen, Stahlplatten, Vulkanisation und werkseitiger Qualitätskontrollen
• Dauerhafte Kennzeichnung der Lager (Hersteller, Typ, Baujahr, Lagernummer)gemäß ZTV-ING
• Lieferung einschließlich Transport zur Baustelle, Entladung, Zwischenlagerung und Schutz gegen Feuchtigkeit, Verschmutzung und Beschädigung

Vor Einbau vorzulegen:
Materialnachweise, Werksprüfzeugnisse, Konformitätsnachweise sowie
Herstellerdokumentation gemäß ZTV-ING.
Menge: 14,000 St

**04.03.0002 Lager ausbauen Widerlager*Presse Unterbau Lin.Kippl., fest*Ob.+unt.Ankerpl.**
StL-Nr. 24121103111103
Lager ggf. mit Lager- und Futterplatten ausbauen und
nach Wahl des AN verwerten.
Bauwerk, Lagerkonstruktion und Lagerkräfte nach Unterlagen des AG.
Aufgelagertes Bauteil anheben und nach Einbau eines La-
gers wieder ablassen.
Ggf. Mörtelbett beseitigen.
Ausbau auf Widerlager.
Pressenansatz auf Unterbauten.
Lagerart = Stählernes Linienkipplager, fest.
Obere und untere Ankerplatte ausbauen.
Menge: 7,000 St
Leistungsbereichkatalog: 121

**04.03.0003 Lager ausbauen Widerlager*Presse Unterbau Rollenlager*Ob.+unt.Ankerpl.**
StL-Nr. 24121103111303
Lager ggf. mit Lager- und Futterplatten ausbauen und
nach Wahl des AN verwerten.
Bauwerk, Lagerkonstruktion und Lagerkräfte nach Unterlagen des AG.
Aufgelagertes Bauteil anheben und nach Einbau eines La-
gers wieder ablassen.
Ggf. Mörtelbett beseitigen.
Ausbau auf Widerlager.
Pressenansatz auf Unterbauten.
Lagerart = Rollenlager.
Obere und untere Ankerplatte ausbauen.
Menge: 7,000 St
Leistungsbereichkatalog: 121

**04.03.0004 Vorbereitung der Lagerbank**
Vorbereitung der vorhandenen Lagerbank für den Einbau der neuen Elastomerlager gemäß statischen Berechnungen, Ausführungsunterlagen sowie den Anforderungen der ZTV‑ING Teil 6 Abschnitt 9.

Leistungsumfang:
• Freilegen und Reinigen der Auflagerfläche
• Entfernen von Schmutz, Staub, Mörtelresten und sonstigen Ablagerungen
• Entfernen loser oder nicht tragfähiger Betonteile ohne Eingriff in die tragende Substanz
• Sichtkontrolle der Ebenheit, Höhenlage und Tragfähigkeit der Auflagerfläche
• Herstellen einer sauberen, tragfähigen und ebenen Kontaktfläche für den Einbau des Vergussbetts bzw. der Lager
• Abstimmung der Sollmaße mit Bauüberwachung und Vermessung
Menge: 14,000 St

**04.03.0005 Auflagerbank instandsetzen**
Instandsetzung der Auflagerbank im Bereich der Lagerstellen im Zuge der Lagererneuerung gemäß statischen Vorgaben und den Anforderungen der ZTV-ING.

Leistungsumfang:
• Abtragen des für den Lagereinbau erforderlichen Betons bis auf tragfähigen Untergrund, einschließlich Entfernen geschädigter Randzonen
• Freilegen, Reinigen und ggf. Entrosten der vorhandenen Bewehrung
• Aufbringen eines geeigneten Korrosionsschutzsystems gemäß ZTV-ING Teil 4
• Herstellen einer Haftbrücke
• Reprofilierung der Auflagerbank mit zugelassenem PCC-/SPCC-Mörtel
• Herstellung einer ebenen, maßhaltigen und tragfähigen Auflagerfläche unter Einhaltung der geforderten Ebenheit, Höhenlage und Neigung
• Vorbereitung der Oberfläche für den späteren Verguss bzw. die Unterfütterung der Lager
• Abstimmung der Sollhöhen mit Bauüberwachung, Statik und Vermessung
Menge: 14,000 St

**04.03.0006 Überbau anheben und absenken**
Anheben, Abstützen und kontrolliertes Absenken des Überbaus im Bereich der Lagerstellen zur Durchführung der Lagererneuerung am jeweiligen Teilbauwerk.
Die Arbeiten sind gemäß statischer Berechnung, Ausführungsunterlagen des Tragwerksplaners und den Anforderungen der ZTV-ING auszuführen.

Leistungsumfang:
Herstellen der erforderlichen Pressenaufstellungen an den vorgesehenen Lagerstellen
Lieferung, Vorhalten und Betreiben der hydraulischen Pressen einschließlich Pumpen, Leitungen und Steuergeräte
Anheben des Überbaus in den statisch vorgegebenen Laststufen unter ständiger Kontrolle der Höhenlagen
Gleichmäßiges und kontrolliertes Anheben ohne unzulässige Verformungen oder Zwängungen
Herstellen der temporären Lastabtragung während Ausbau und Einbau der Lager
Vorhalten der Hebevorrichtungen während der gesamten Lagerarbeiten
Kontrolliertes Absenken des Überbaus nach Einbau und Verguss der neuen Lager
Rückbau der Pressenaufstellungen und Entfernen aller Hilfseinrichtungen

Einschließlich aller erforderlichen Nebenleistungen:
Abstimmung mit Bauüberwachung und Vermessung
Einhaltung der zulässigen Hebewege und Verformungen gemäß statischer Vorgaben
Durchführung der Hebe- und Absenkvorgänge unter
kontinuierlicher Überwachung
Abrechnung: pro Teilbauwerk und Widerlagerseite.
Menge: 2,000 St

**04.03.0007 Elastomerlager einbauen Widerlager**
StL-Nr. 2412111319999999
Elastomerlager einschließlich oberer und unterer Ankerplatte nach Unterlagen des AG einbauen. Für den Korrosionsschutz zu beachten:
Bei betonberührten Flächen Randstreifen von fünf cm
mitbeschichten. Bei Berührungsflächen Stahl/Elastomer
nur Randstreifen von zwei cm beschichten. Ggf. vorhandene Kontaktfläche zwischen Lager- und Ankerplatte vorbereiten, Vorbereitungsgrad Sa 2 1/2, und beschichten
mit einer Grundbeschichtung auf Alkalisilikat-Grundlage
mit Zinkstaub nach Blatt 85, Sollschichtdicke = 40 mym.
Einbau auf Widerlager.
Elastomerlager 'gemäß statischer Berechnung und Ausführungsunterlagen'

Verankerung 'gemäß statischer Berechnung und Ausführungsunterlagen'

Zulässige Verschiebung 'gemäß statischer Berechnung und Ausführungsunterlagen'

Lager 'gemäß statischer Berechnung und Ausführungsunterlagen'

Aufnehmbare Kraft in Bauwerkslängsrichtung 'gemäß statischer Berechnung und Ausführungsunterlagen'

Aufnehmbare Kraft in Bauwerksquerrichtung 'gemäß statischer Berechnung und Ausführungsunterlagen'

Korrosionsschutz 'Korrosionsschutz gemäß Ausführungsunterlagen und ZTV‑ING Teil 4'
Menge: 7,000 St
Leistungsbereichkatalog: 121

**04.03.0008 Elastomerlager mit Gleitteil einb. Widerlager**
StL-Nr. 2412111819999999
Elastomerlager mit Gleitteil einschließlich oberer und
unterer Ankerplatte nach Unterlagen des AG einbauen.
Lagerstellungsanzeiger nach RiZ Lag 1 einbauen.
Gleitflächenschutz mit Faltenbalg nach RiZ Lag 8 anbringen. Für den Korrosionsschutz zu beachten: Bei betonberührten Flächen Randstreifen von fünf cm mitbeschichten.
Bei Berührungsflächen Stahl/Elastomer nur Randstreifen
von zwei cm beschichten.
Ggf. vorhandene Kontaktfläche zwischen Lager- und An-
kerplatte vorbereiten, Vorbereitungsgrad Sa 2 1/2, und
beschichten mit einer Grundbeschichtung auf Alkalisilikat-Grundlage mit Zinkstaub nach Blatt 85, Sollschichtdicke = 40 mym.
Einbau auf Widerlager.
Elastomerlager 'gemäß statischer Berechnung und Ausführungsunterlagen'

Zulässige Verschiebung in Bauwerkslängsrichtung 'gemäß statischer Berechnung und Ausführungsunterlagen'

Zulässige Verschiebung in Bauwerksquerrichtung 'gemäß statischer Berechnung und Ausführungsunterlagen'

Aufnehmbare Normalkraft 'gemäß statischer Berechnung und Ausführungsunterlagen'

Aufnehmbare Kraft in Bauwerkslängsrichtung 'gemäß statischer Berechnung und Ausführungsunterlagen'

Aufnehmbare Kraft in Bauwerksquerrichtung 'gemäß statischer Berechnung und Ausführungsunterlagen'

Korrosionsschutz 'Korrosionsschutz gemäß Ausführungsunterlagen und ZTV‑ING Teil 4'
Menge: 7,000 St
Leistungsbereichkatalog: 121

#### Unterabschnitt 04.04 Entwässerung

**04.04.0001 Rohrleitung ausbauen Gusseisen*DN/ID 150 Manschette*mit Befestigung**
StL-Nr. 21111304011201
Rohrleitung nach Unterlagen des AG ausbauen. Abgerechnet wird nach Länge in der Achse der Rohrleitung. Ausbaustoffe nach Wahl des AN verwerten.
Rohr-Material = Gusseisen.
Rohr DN/ID 150.
Rohrverbindung = Manschette und Spannhülse.
Befestigungskonstruktion ausbauen.
Menge: 5,000 m
Leistungsbereichkatalog: 111

**04.04.0002 Rohrleitung aus GFK herstellen Widerlager*DN/ID 150 Ankerschienen**
StL-Nr. 211113292101
Rohrleitung aus glasfaserverstärktem Kunststoff für
Brückenentwässerung aus muffenlosen Rohren und
Formstücken einschließlich Reinigungsöffnungen, Verankerungen, Aufhängungen, Aussteifungen, Unterstützungen
und Anschlüssen entsprechend statischen und konstruktiven Erfordernissen nach Unterlagen des AG herstellen.
Rohrleitung innen und außen mit Aluminiumhydroxidschicht.
Abgerechnet wird nach Länge in der Achse der Rohrleitung.
Einbauort = Widerlager.
Rohr DN/ID 150.
Ankerschienen aus nichtrostendem Stahl der Werkstoff-
Nr. 1.4401 oder 1.4571 einbauen.
Menge: 5,000 m
Leistungsbereichkatalog: 111

### Abschnitt 05 TBW 2 - FR Wuppertal

#### Unterabschnitt 05.00 Schadstellenbearbeitung - Betoninstandsetzung

**05.00.0001 Betonoberfläche untersuchen**
StL-Nr. 2112490899
Betonoberfläche nach Unterlagen des AG durch Abklopfen
auf Fehlstellen (Hohlstellen, Nester usw.) untersuchen.
Fehlstellen mit wetterfester Farbe markieren und nach
Unterlagen des AG dokumentieren.
Bauteil 'Überbauunterseite'
Menge: 280,000 m2

**05.00.0002 Betonunterlage vorbereiten Überbau Teilfl.bis 0,05m2*abstemm./strahlen Abtrag ü. 2-3 cm**
StL-Nr. 2112411304910179
Betonunterlage nach Unterlagen des AG vorbereiten. Vorbereitete Flächen säubern.
Bauteil = Überbau.
Flächenneigung '0'

Teilflächen bis 0,05 m2.
Vorbereitungsverfahren = Betonunterlage abstemmen und
strahlen.
Beton abtragen, Abtragstiefe über 2 bis 3 cm.
Abfall 'fachgerecht entsorgen'
Menge: 15,000 St

**05.00.0003 Betonunterlage vorbereiten Überbau Tfl. ü.0,05-0,1m2*abstemm./strahlen Abtrag ü. 2-3 cm**
StL-Nr. 2112411304920179
Betonunterlage nach Unterlagen des AG vorbereiten. Vorbereitete Flächen säubern.
Bauteil = Überbau.
Flächenneigung '0'

Teilflächen über 0,05 m2 bis 0,10 m2.
Vorbereitungsverfahren = Betonunterlage abstemmen und
strahlen.
Beton abtragen, Abtragstiefe über 2 bis 3 cm.
Abfall 'fachgerecht entsorgen'
Menge: 10,000 St

**05.00.0004 Betonunterlage vorbereiten Überbau Tfl. ü. 0,1-0,5m2*abstemm./strahlen Abtrag ü. 2-3 cm**
StL-Nr. 2112411304930179
Betonunterlage nach Unterlagen des AG vorbereiten. Vorbereitete Flächen säubern.
Bauteil = Überbau.
Flächenneigung '0'

Teilflächen über 0,10 m2 bis 0,50 m2.
Vorbereitungsverfahren = Betonunterlage abstemmen und
strahlen.
Beton abtragen, Abtragstiefe über 2 bis 3 cm.
Abfall 'fachgerecht entsorgen'
Menge: 14,000 St

**05.00.0005 Betonunterlage vorbereiten Überbau Tfl. ü. 0,5-1,0m2*abstemm./strahlen Abtrag ü. 2-3 cm**
StL-Nr. 2112411304940179
Betonunterlage nach Unterlagen des AG vorbereiten. Vorbereitete Flächen säubern.
Bauteil = Überbau.
Flächenneigung '0'

Teilflächen über 0,50 m2 bis 1,00 m2.
Vorbereitungsverfahren = Betonunterlage abstemmen und
strahlen.
Beton abtragen, Abtragstiefe über 2 bis 3 cm.
Abfall 'fachgerecht entsorgen'
Menge: 5,000 St

**05.00.0006 Mehrtiefe, geschädigten Beton abtragen, bis 0,05 m²**
Wie zuvor in Pos. Schadstelle bis 0,05 m² beschrieben, jedoch als Zulage je 10 mm Mehrtiefe.
Menge: 8,000 St

**05.00.0007 Mehrtiefe, geschädigten Beton abtragen, über 0,05 m² bis 0,10 m²**
Wie zuvor in Pos. Schadstelle über 0,05 m² bis 0,10 m² beschrieben, jedoch als Zulage je 10 mm Mehrtiefe.
Menge: 5,000 St

**05.00.0008 Mehrtiefe, geschädigten Beton abtragen 0,10 m² bis 0,50 m²**
Wie zuvor in Pos. Schadstelle 0,10 m² bis 0,50 m² beschrieben, jedoch als Zulage je 10 mm Mehrtiefe.
Menge: 7,000 St

**05.00.0009 Mehrtiefe, geschädigten Beton abtragen 0,50 m² bis 1,00 m²**
Wie zuvor in Pos. Schadstelle 0,50 m² bis 1,00 m² beschrieben, jedoch als Zulage je 10 mm Mehrtiefe.
Menge: 3,000 St

**05.00.0010 Betonstahl vorbereiten DU bis 16 mm*ReinG Sa 2 1/2**
StL-Nr. 2112411813
Freiliegenden Betonstahl unterschiedlicher Durchmesser
vorbereiten. Abfall entsorgen.
Durchmesser bis 16 mm.
Norm-Reinheitsgrad = Sa 2 1/2.
Menge: 45,000 m

**05.00.0011 Betonstahl vorbereiten DU über 16 mm*ReinG Sa 2 1/2**
StL-Nr. 2112411823
Freiliegenden Betonstahl unterschiedlicher Durchmesser
vorbereiten. Abfall entsorgen.
Durchmesser über 16 mm.
Norm-Reinheitsgrad = Sa 2 1/2.
Menge: 15,000 m

**05.00.0012 Haftbrücke herstellen Überbau RM-Mörtel*Teilfl.bis 0,05m2**
StL-Nr. 21124313049201
Haftbrücke auf vorbereiteter Betonunterlage nach Unterlagen des AG herstellen.
Bauteil = Überbau.
Flächenneigung '0'

Stoff = Zementmörtel mit Kunststoffzusatz (RM).
Teilflächen bis 0,05 m2.
Menge: 15,000 St

**05.00.0013 Haftbrücke herstellen Überbau RM-Mörtel*Tfl.ü. 0,05-0,1m2**
StL-Nr. 21124313049202
Haftbrücke auf vorbereiteter Betonunterlage nach Unterlagen des AG herstellen.
Bauteil = Überbau.
Flächenneigung '0'

Stoff = Zementmörtel mit Kunststoffzusatz (RM).
Teilflächen über 0,05 m2 bis 0,10 m2.
Menge: 10,000 St

**05.00.0014 Haftbrücke herstellen Überbau RM-Mörtel*Tfl. ü. 0,1-0,5m2**
StL-Nr. 21124313049203
Haftbrücke auf vorbereiteter Betonunterlage nach Unterlagen des AG herstellen.
Bauteil = Überbau.
Flächenneigung '0'

Stoff = Zementmörtel mit Kunststoffzusatz (RM).
Teilflächen über 0,10 m2 bis 0,50 m2.
Menge: 14,000 St

**05.00.0015 Haftbrücke herstellen Überbau RM-Mörtel*Tfl. ü. 0,5-1 m2**
StL-Nr. 21124313049204
Haftbrücke auf vorbereiteter Betonunterlage nach Unterlagen des AG herstellen.
Bauteil = Überbau.
Flächenneigung '0'

Stoff = Zementmörtel mit Kunststoffzusatz (RM).
Teilflächen über 0,50 m2 bis 1,00 m2.
Menge: 5,000 St

**05.00.0016 Betonstahl beschichten DU bis 16 mm**
StL-Nr. 2112435719
Freiliegenden Betonstahl unterschiedlicher Durchmesser
beschichten. Betonstahl vorbereiten wird gesondert vergütet.
Durchmesser bis 16 mm.
Beschichtungsstoff 'mineralischer Mörtel'
Menge: 45,000 m

**05.00.0017 Betonstahl beschichten DU über 16 mm**
StL-Nr. 2112435729
Freiliegenden Betonstahl unterschiedlicher Durchmesser
beschichten. Betonstahl vorbereiten wird gesondert vergütet.
Durchmesser über 16 mm.
Beschichtungsstoff 'mineralischer Mörtel'
Menge: 15,000 m

**05.00.0018 Fehlst.m.Mörtel/Beton (RM/RC) inst. Überbau RC*Dicke über 2-3 cm Teilfl.bis 0,05m2**
StL-Nr. 21124331049221
Fehlstellen mit Zementmörtel/Beton mit Kunststoffzusatz
(RM/RC) auf vorbereiteter Betonunterlage nach Unterlagen des AG instandsetzen. Ggf. erforderliche Schalung
herstellen. Haftbrücke wird gesondert vergütet.
Bauteil = Überbau.
Flächenneigung '0'

Betonersatzsystem = RC.
Schichtdicke über 2 bis 3 cm.
Teilflächen bis 0,05 m2.
Menge: 15,000 St

**05.00.0019 Fehlst.m.Mörtel/Beton (RM/RC) inst. Überbau RC*Dicke über 2-3 cm Tfl.ü. 0,05-0,1m2**
StL-Nr. 21124331049222
Fehlstellen mit Zementmörtel/Beton mit Kunststoffzusatz
(RM/RC) auf vorbereiteter Betonunterlage nach Unterlagen des AG instandsetzen. Ggf. erforderliche Schalung
herstellen. Haftbrücke wird gesondert vergütet.
Bauteil = Überbau.
Flächenneigung '0'

Betonersatzsystem = RC.
Schichtdicke über 2 bis 3 cm.
Teilflächen über 0,05 m2 bis 0,10 m2.
Menge: 10,000 St

**05.00.0020 Fehlst.m.Mörtel/Beton (RM/RC) inst. Überbau RC*Dicke über 2-3 cm Tfl. ü. 0,1-0,5m2**
StL-Nr. 21124331049223
Fehlstellen mit Zementmörtel/Beton mit Kunststoffzusatz
(RM/RC) auf vorbereiteter Betonunterlage nach Unterlagen des AG instandsetzen. Ggf. erforderliche Schalung
herstellen. Haftbrücke wird gesondert vergütet.
Bauteil = Überbau.
Flächenneigung '0'

Betonersatzsystem = RC.
Schichtdicke über 2 bis 3 cm.
Teilflächen über 0,10 m2 bis 0,50 m2.
Menge: 14,000 St

**05.00.0021 Fehlst.m.Mörtel/Beton (RM/RC) inst. Überbau RC*Dicke über 2-3 cm Tfl. ü. 0,5-1 m2**
StL-Nr. 21124331049224
Fehlstellen mit Zementmörtel/Beton mit Kunststoffzusatz
(RM/RC) auf vorbereiteter Betonunterlage nach Unterlagen des AG instandsetzen. Ggf. erforderliche Schalung
herstellen. Haftbrücke wird gesondert vergütet.
Bauteil = Überbau.
Flächenneigung '0'

Betonersatzsystem = RC.
Schichtdicke über 2 bis 3 cm.
Teilflächen über 0,50 m2 bis 1,00 m2.
Menge: 5,000 St

#### Unterabschnitt 05.01 Rissbearbeitung - Betoninstandsetzung

**05.01.0001 Riss zementg.Füllst. injiz.(F-I(H)) Inj. z. Verbinden*Riss trocken Rissbr. 0,2-0,4mm*Risst. bis 0,5 m ZS-I*Riss abschleifen**
StL-Nr. 2112442899311411
Riss mit zementgebundenem Füllstoff (ZS-I/ZL-I) nach
Unterlagen des AG injizieren (F-I(H)). Riss vorbereiten, Packer setzen, ggf. verdämmen. Riss nachbehandeln.
Packer und ggf. Verdämmung entfernen. Abgerechnet wird
nach Länge des sichtbaren injizierten Risses.
Bauteil 'Überbau'

Flächenneigung '0'

Injektion zum kraftschlüssigen Verbinden.
Feuchtezustand der Risse/Rissufer = trocken.
Rissbreite über 0,2 bis 0,4 mm.
Risstiefe bis 0,50 m.
Rissfüllstoff = Zementsuspension (ZS-I).
Risszone nach entfernen der Verdämmung abschleifen.
Menge: 80,000 m

#### Unterabschnitt 05.02 Vermessung - Lager

**05.02.0001 Vorvermessung der Lagerbereiche und Bezugshöhen**
*** Pauschalposition
Durchführung der für die Lagererneuerung am Teilbauwerk erforderlichen Bestandsvermessung gemäß ZTV-ING, den anerkannten Regeln der Technik sowie den Vorgaben der Ausführungsunterlagen des Tragwerksplaners.
Leistungsumfang:
- Einmessen der Lagerachsen in Längs- und Querrichtung
- Vermessung der vorhandenen Lagerhöhen und Auflagerpunkte vor Ausbau
- Einmessung der Auflagerflächen (Lage und Höhe)
- Ermittlung und Festlegung der maßgebenden Bezugshöhen
- Dokumentation der Messwerte je Lagerstelle
- Übergabe der Messdaten in digitaler Form (PDF sowie Koordinatenliste und Rohdaten z.B. CSV/ASCII).
Menge: 1,000 Psch

**05.02.0002 Kontrollmessungen, Schlussvermessung und Lagerprotokoll**
*** Pauschalposition
Durchführung aller erforderlichen Kontrollmessungen während der Hebe-, Abstütz-, Absenk- und Einbauvorgänge sowie Durchführung der Schlussvermessung nach Einbau der neuen Lager am Teilbauwerk.
Leistungsumfang:
- Kontrollmessungen zur Lage- und Höhenkontrolle des Überbaus während der Bauzustände
- Kontrollmessungen zur Prüfung der Einbaulage neuer Lager (Lage, Höhe, Verdrehung, Bewegungsrichtung)
- Sofortige Mitteilung an die Bauüberwachung bei Abweichungen
- Schlussvermessung der endgültigen Lagerlage und Lagerhöhen
- Erstellung eines vollständigen Lagerprotokolls gemäß ZTV ING sowie den Ausführungsunterlagen
- Übergabe sämtlicher Mess- und Prüfunterlagen in digitaler Form (PDF sowie Koordinatenliste und Rohdaten z.B. CSV/ASCII)
Menge: 1,000 Psch

#### Unterabschnitt 05.03 Lagererneuerung

**05.03.0001 Elastomerlager liefern**
Liefern von Elastomer-Lager 300 x 400 mm für den Einbau in das Brückenbauwerk gemäß statischen Berechnungen und Ausführungszeichnungen des Auftraggebers.
Die Lager sind nach den Anforderungen der ZTV-ING Teil 6, Abschnitt 9 – Bauwerkslager herzustellen und zu liefern. Herstellung, Werkstoffe, Vulkanisation, Toleranzen, Kennzeichnung und werkseitige Gütesicherung müssen den einschlägigen technischen Regelwerken entsprechen.
Leistungsumfang:
• Lieferung der Lager entsprechend den in den Ausführungsunterlagen festgelegten Abmessungen, Tragfähigkeiten, Verformungseigenschaften und Lagerformen
• Lager aus chloroprenhaltigem Elastomer mit innenliegenden Stahlplatten (stahlbewehrte Elastomerlager)
• Herstellung einschließlich aller erforderlichen Einlagen, Stahlplatten, Vulkanisation und werkseitiger Qualitätskontrollen
• Dauerhafte Kennzeichnung der Lager (Hersteller, Typ, Baujahr, Lagernummer) gemäß ZTV‑ING
• Lieferung einschließlich Transport zur Baustelle, Entladung, Zwischenlagerung und Schutz gegen Feuchtigkeit, Verschmutzung und Beschädigung

Vor Einbau vorzulegen:
Materialnachweise, Werksprüfzeugnisse, Konformitätsnachweise sowie
Herstellerdokumentation gemäß ZTV‑ING.
Menge: 20,000 St

**05.03.0002 Lager ausbauen Widerlager*Presse Unterbau Lin.Kippl., fest*Ob.+unt.Ankerpl.**
StL-Nr. 24121103111103
Lager ggf. mit Lager- und Futterplatten ausbauen und
nach Wahl des AN verwerten.
Bauwerk, Lagerkonstruktion und Lagerkräfte nach Unterlagen des AG.
Aufgelagertes Bauteil anheben und nach Einbau eines La-
gers wieder ablassen.
Ggf. Mörtelbett beseitigen.
Ausbau auf Widerlager.
Pressenansatz auf Unterbauten.
Lagerart = Stählernes Linienkipplager, fest.
Obere und untere Ankerplatte ausbauen.
Menge: 10,000 St
Leistungsbereichkatalog: 121

**05.03.0003 Lager ausbauen Widerlager*Presse Unterbau Rollenlager*Ob.+unt.Ankerpl.**
StL-Nr. 24121103111303
Lager ggf. mit Lager- und Futterplatten ausbauen und
nach Wahl des AN verwerten.
Bauwerk, Lagerkonstruktion und Lagerkräfte nach Unterlagen des AG.
Aufgelagertes Bauteil anheben und nach Einbau eines La-
gers wieder ablassen.
Ggf. Mörtelbett beseitigen.
Ausbau auf Widerlager.
Pressenansatz auf Unterbauten.
Lagerart = Rollenlager.
Obere und untere Ankerplatte ausbauen.
Menge: 10,000 St
Leistungsbereichkatalog: 121

**05.03.0004 Vorbereitung der Lagerbank**
Vorbereitung der vorhandenen Lagerbank für den Einbau der neuen Elastomerlager gemäß statischen Berechnungen, Ausführungsunterlagen sowie den Anforderungen der ZTV‑ING Teil 6 Abschnitt 9.

Leistungsumfang:
• Freilegen und Reinigen der Auflagerfläche
• Entfernen von Schmutz, Staub, Mörtelresten und sonstigen Ablagerungen
• Entfernen loser oder nicht tragfähiger Betonteile ohne Eingriff in die tragende Substanz
• Sichtkontrolle der Ebenheit, Höhenlage und Tragfähigkeit der Auflagerfläche
• Herstellen einer sauberen, tragfähigen und ebenen Kontaktfläche für den Einbau des Vergussbetts bzw. der Lager
• Abstimmung der Sollmaße mit Bauüberwachung und Vermessung
Menge: 20,000 St

**05.03.0005 Auflagerbank instandsetzen**
Instandsetzung der Auflagerbank im Bereich der Lagerstellen im Zuge der Lagererneuerung gemäß statischen Vorgaben und den Anforderungen der ZTV-ING.

Leistungsumfang:
• Abtragen des für den Lagereinbau erforderlichen Betons bis auf tragfähigen Untergrund, einschließlich Entfernen geschädigter Randzonen
• Freilegen, Reinigen und ggf. Entrosten der vorhandenen Bewehrung
• Aufbringen eines geeigneten Korrosionsschutzsystems gemäß ZTV-ING Teil 4
• Herstellen einer Haftbrücke
• Reprofilierung der Auflagerbank mit zugelassenem PCC-/SPCC-Mörtel
• Herstellung einer ebenen, maßhaltigen und tragfähigen Auflagerfläche unter Einhaltung der geforderten Ebenheit, Höhenlage und Neigung
• Vorbereitung der Oberfläche für den späteren Verguss bzw. die Unterfütterung der Lager
• Abstimmung der Sollhöhen mit Bauüberwachung, Statik und Vermessung
Menge: 20,000 St

**05.03.0006 Überbau anheben und absenken**
Anheben, Abstützen und kontrolliertes Absenken des Überbaus im Bereich der Lagerstellen zur Durchführung der Lagererneuerung am jeweiligen Teilbauwerk.
Die Arbeiten sind gemäß statischer Berechnung, Ausführungsunterlagen des Tragwerksplaners und den Anforderungen der ZTV-ING auszuführen.

Leistungsumfang:
Herstellen der erforderlichen Pressenaufstellungen an den vorgesehenen Lagerstellen
Lieferung, Vorhalten und Betreiben der hydraulischen Pressen einschließlich Pumpen, Leitungen und Steuergeräte
Anheben des Überbaus in den statisch vorgegebenen Laststufen unter ständiger Kontrolle der Höhenlagen
Gleichmäßiges und kontrolliertes Anheben ohne unzulässige Verformungen oder Zwängungen
Herstellen der temporären Lastabtragung während Ausbau und Einbau der Lager
Vorhalten der Hebevorrichtungen während der gesamten Lagerarbeiten
Kontrolliertes Absenken des Überbaus nach Einbau und Verguss der neuen Lager
Rückbau der Pressenaufstellungen und Entfernen aller Hilfseinrichtungen

Einschließlich aller erforderlichen Nebenleistungen:
Abstimmung mit Bauüberwachung und Vermessung
Einhaltung der zulässigen Hebewege und Verformungen gemäß statischer Vorgaben
Durchführung der Hebe- und Absenkvorgänge unter
kontinuierlicher Überwachung
Abrechnung: pro Teilbauwerk und Widerlagerseite.
Menge: 2,000 St

**05.03.0007 Elastomerlager einbauen Widerlager**
StL-Nr. 2412111319999999
Elastomerlager einschließlich oberer und unterer Ankerplatte nach Unterlagen des AG einbauen. Für den Korrosionsschutz zu beachten:
Bei betonberührten Flächen Randstreifen von fünf cm
mitbeschichten. Bei Berührungsflächen Stahl/Elastomer
nur Randstreifen von zwei cm beschichten. Ggf. vorhandene Kontaktfläche zwischen Lager- und Ankerplatte vorbereiten, Vorbereitungsgrad Sa 2 1/2, und beschichten
mit einer Grundbeschichtung auf Alkalisilikat-Grundlage
mit Zinkstaub nach Blatt 85, Sollschichtdicke = 40 mym.
Einbau auf Widerlager.
Elastomerlager 'gemäß statischer Berechnung und Ausführungsunterlagen'

Verankerung 'gemäß statischer Berechnung und Ausführungsunterlagen'

Zulässige Verschiebung 'gemäß statischer Berechnung und Ausführungsunterlagen'

Lager 'gemäß statischer Berechnung und Ausführungsunterlagen'

Aufnehmbare Kraft in Bauwerkslängsrichtung 'gemäß statischer Berechnung und Ausführungsunterlagen'

Aufnehmbare Kraft in Bauwerksquerrichtung 'gemäß statischer Berechnung und Ausführungsunterlagen'

Korrosionsschutz 'Korrosionsschutz gemäß Ausführungsunterlagen und ZTV‑ING Teil 4'
Menge: 10,000 St
Leistungsbereichkatalog: 121

**05.03.0008 Elastomerlager mit Gleitteil einb. Widerlager**
StL-Nr. 2412111819999999
Elastomerlager mit Gleitteil einschließlich oberer und
unterer Ankerplatte nach Unterlagen des AG einbauen.
Lagerstellungsanzeiger nach RiZ Lag 1 einbauen.
Gleitflächenschutz mit Faltenbalg nach RiZ Lag 8 anbringen. Für den Korrosionsschutz zu beachten: Bei betonberührten Flächen Randstreifen von fünf cm mitbeschichten.
Bei Berührungsflächen Stahl/Elastomer nur Randstreifen
von zwei cm beschichten.
Ggf. vorhandene Kontaktfläche zwischen Lager- und An-
kerplatte vorbereiten, Vorbereitungsgrad Sa 2 1/2, und
beschichten mit einer Grundbeschichtung auf Alkalisilikat-Grundlage mit Zinkstaub nach Blatt 85, Sollschichtdicke = 40 mym.
Einbau auf Widerlager.
Elastomerlager 'gemäß statischer Berechnung und Ausführungsunterlagen'

Zulässige Verschiebung in Bauwerkslängsrichtung 'gemäß statischer Berechnung und Ausführungsunterlagen'

Zulässige Verschiebung in Bauwerksquerrichtung 'gemäß statischer Berechnung und Ausführungsunterlagen'

Aufnehmbare Normalkraft 'gemäß statischer Berechnung und Ausführungsunterlagen'

Aufnehmbare Kraft in Bauwerkslängsrichtung 'gemäß statischer Berechnung und Ausführungsunterlagen'

Aufnehmbare Kraft in Bauwerksquerrichtung 'gemäß statischer Berechnung und Ausführungsunterlagen'

Korrosionsschutz 'Korrosionsschutz gemäß Ausführungsunterlagen und ZTV‑ING Teil 4'
Menge: 10,000 St
Leistungsbereichkatalog: 121

### Abschnitt 06 TBW 3 - FR Münster

#### Unterabschnitt 06.00 Schadstellenbearbeitung - Betoninstandsetzung

**06.00.0001 Betonoberfläche untersuchen**
StL-Nr. 2112490899
Betonoberfläche nach Unterlagen des AG durch Abklopfen
auf Fehlstellen (Hohlstellen, Nester usw.) untersuchen.
Fehlstellen mit wetterfester Farbe markieren und nach
Unterlagen des AG dokumentieren.
Bauteil 'Überbauunterseite'
Menge: 280,000 m2

**06.00.0002 Betonunterlage vorbereiten Überbau Teilfl.bis 0,05m2*abstemm./strahlen Abtrag ü. 2-3 cm**
StL-Nr. 2112411304910179
Betonunterlage nach Unterlagen des AG vorbereiten. Vorbereitete Flächen säubern.
Bauteil = Überbau.
Flächenneigung '0'

Teilflächen bis 0,05 m2.
Vorbereitungsverfahren = Betonunterlage abstemmen und
strahlen.
Beton abtragen, Abtragstiefe über 2 bis 3 cm.
Abfall 'fachgerecht entsorgen'
Menge: 12,000 St

**06.00.0003 Betonunterlage vorbereiten Überbau Tfl. ü.0,05-0,1m2*abstemm./strahlen Abtrag ü. 2-3 cm**
StL-Nr. 2112411304920179
Betonunterlage nach Unterlagen des AG vorbereiten. Vorbereitete Flächen säubern.
Bauteil = Überbau.
Flächenneigung '0'

Teilflächen über 0,05 m2 bis 0,10 m2.
Vorbereitungsverfahren = Betonunterlage abstemmen und
strahlen.
Beton abtragen, Abtragstiefe über 2 bis 3 cm.
Abfall 'fachgerecht entsorgen'
Menge: 8,000 St

**06.00.0004 Betonunterlage vorbereiten Überbau Tfl. ü. 0,1-0,5m2*abstemm./strahlen Abtrag ü. 2-3 cm**
StL-Nr. 2112411304930179
Betonunterlage nach Unterlagen des AG vorbereiten. Vorbereitete Flächen säubern.
Bauteil = Überbau.
Flächenneigung '0'

Teilflächen über 0,10 m2 bis 0,50 m2.
Vorbereitungsverfahren = Betonunterlage abstemmen und
strahlen.
Beton abtragen, Abtragstiefe über 2 bis 3 cm.
Abfall 'fachgerecht entsorgen'
Menge: 10,000 St

**06.00.0005 Betonunterlage vorbereiten Überbau Tfl. ü. 0,5-1,0m2*abstemm./strahlen Abtrag ü. 2-3 cm**
StL-Nr. 2112411304940179
Betonunterlage nach Unterlagen des AG vorbereiten. Vorbereitete Flächen säubern.
Bauteil = Überbau.
Flächenneigung '0'

Teilflächen über 0,50 m2 bis 1,00 m2.
Vorbereitungsverfahren = Betonunterlage abstemmen und
strahlen.
Beton abtragen, Abtragstiefe über 2 bis 3 cm.
Abfall 'fachgerecht entsorgen'
Menge: 7,000 St

**06.00.0006 Mehrtiefe, geschädigten Beton abtragen, bis 0,05 m²**
Wie zuvor in Pos. Schadstelle bis 0,05 m² beschrieben, jedoch als Zulage je 10 mm Mehrtiefe.
Menge: 6,000 St

**06.00.0007 Mehrtiefe, geschädigten Beton abtragen, über 0,05 m² bis 0,10 m²**
Wie zuvor in Pos. Schadstelle über 0,05 m² bis 0,10 m² beschrieben, jedoch als Zulage je 10 mm Mehrtiefe.
Menge: 4,000 St

**06.00.0008 Mehrtiefe, geschädigten Beton abtragen 0,10 m² bis 0,50 m²**
Wie zuvor in Pos. Schadstelle 0,10 m² bis 0,50 m² beschrieben, jedoch als Zulage je 10 mm Mehrtiefe.
Menge: 5,000 St

**06.00.0009 Mehrtiefe, geschädigten Beton abtragen 0,50 m² bis 1,00 m²**
Wie zuvor in Pos. Schadstelle 0,50 m² bis 1,00 m² beschrieben, jedoch als Zulage je 10 mm Mehrtiefe.
Menge: 4,000 St

**06.00.0010 Betonstahl vorbereiten DU bis 16 mm*ReinG Sa 2 1/2**
StL-Nr. 2112411813
Freiliegenden Betonstahl unterschiedlicher Durchmesser
vorbereiten. Abfall entsorgen.
Durchmesser bis 16 mm.
Norm-Reinheitsgrad = Sa 2 1/2.
Menge: 40,000 m

**06.00.0011 Betonstahl vorbereiten DU über 16 mm*ReinG Sa 2 1/2**
StL-Nr. 2112411823
Freiliegenden Betonstahl unterschiedlicher Durchmesser
vorbereiten. Abfall entsorgen.
Durchmesser über 16 mm.
Norm-Reinheitsgrad = Sa 2 1/2.
Menge: 20,000 m

**06.00.0012 Haftbrücke herstellen Überbau RM-Mörtel*Teilfl.bis 0,05m2**
StL-Nr. 21124313049201
Haftbrücke auf vorbereiteter Betonunterlage nach Unterlagen des AG herstellen.
Bauteil = Überbau.
Flächenneigung '0'

Stoff = Zementmörtel mit Kunststoffzusatz (RM).
Teilflächen bis 0,05 m2.
Menge: 12,000 St

**06.00.0013 Haftbrücke herstellen Überbau RM-Mörtel*Tfl.ü. 0,05-0,1m2**
StL-Nr. 21124313049202
Haftbrücke auf vorbereiteter Betonunterlage nach Unterlagen des AG herstellen.
Bauteil = Überbau.
Flächenneigung '0'

Stoff = Zementmörtel mit Kunststoffzusatz (RM).
Teilflächen über 0,05 m2 bis 0,10 m2.
Menge: 8,000 St

**06.00.0014 Haftbrücke herstellen Überbau RM-Mörtel*Tfl. ü. 0,1-0,5m2**
StL-Nr. 21124313049203
Haftbrücke auf vorbereiteter Betonunterlage nach Unterlagen des AG herstellen.
Bauteil = Überbau.
Flächenneigung '0'

Stoff = Zementmörtel mit Kunststoffzusatz (RM).
Teilflächen über 0,10 m2 bis 0,50 m2.
Menge: 10,000 St

**06.00.0015 Haftbrücke herstellen Überbau RM-Mörtel*Tfl. ü. 0,5-1 m2**
StL-Nr. 21124313049204
Haftbrücke auf vorbereiteter Betonunterlage nach Unterlagen des AG herstellen.
Bauteil = Überbau.
Flächenneigung '0'

Stoff = Zementmörtel mit Kunststoffzusatz (RM).
Teilflächen über 0,50 m2 bis 1,00 m2.
Menge: 7,000 St

**06.00.0016 Betonstahl beschichten DU bis 16 mm**
StL-Nr. 2112435719
Freiliegenden Betonstahl unterschiedlicher Durchmesser
beschichten. Betonstahl vorbereiten wird gesondert vergütet.
Durchmesser bis 16 mm.
Beschichtungsstoff 'mineralischer Mörtel'
Menge: 40,000 m

**06.00.0017 Betonstahl beschichten DU über 16 mm**
StL-Nr. 2112435729
Freiliegenden Betonstahl unterschiedlicher Durchmesser
beschichten. Betonstahl vorbereiten wird gesondert vergütet.
Durchmesser über 16 mm.
Beschichtungsstoff 'mineralischer Mörtel'
Menge: 20,000 m

**06.00.0018 Fehlst.m.Mörtel/Beton (RM/RC) inst. Überbau RC*Dicke über 2-3 cm Teilfl.bis 0,05m2**
StL-Nr. 21124331049221
Fehlstellen mit Zementmörtel/Beton mit Kunststoffzusatz
(RM/RC) auf vorbereiteter Betonunterlage nach Unterlagen des AG instandsetzen. Ggf. erforderliche Schalung
herstellen. Haftbrücke wird gesondert vergütet.
Bauteil = Überbau.
Flächenneigung '0'

Betonersatzsystem = RC.
Schichtdicke über 2 bis 3 cm.
Teilflächen bis 0,05 m2.
Menge: 12,000 St

**06.00.0019 Fehlst.m.Mörtel/Beton (RM/RC) inst. Überbau RC*Dicke über 2-3 cm Tfl.ü. 0,05-0,1m2**
StL-Nr. 21124331049222
Fehlstellen mit Zementmörtel/Beton mit Kunststoffzusatz
(RM/RC) auf vorbereiteter Betonunterlage nach Unterlagen des AG instandsetzen. Ggf. erforderliche Schalung
herstellen. Haftbrücke wird gesondert vergütet.
Bauteil = Überbau.
Flächenneigung '0'

Betonersatzsystem = RC.
Schichtdicke über 2 bis 3 cm.
Teilflächen über 0,05 m2 bis 0,10 m2.
Menge: 8,000 St

**06.00.0020 Fehlst.m.Mörtel/Beton (RM/RC) inst. Überbau RC*Dicke über 2-3 cm Tfl. ü. 0,1-0,5m2**
StL-Nr. 21124331049223
Fehlstellen mit Zementmörtel/Beton mit Kunststoffzusatz
(RM/RC) auf vorbereiteter Betonunterlage nach Unterlagen des AG instandsetzen. Ggf. erforderliche Schalung
herstellen. Haftbrücke wird gesondert vergütet.
Bauteil = Überbau.
Flächenneigung '0'

Betonersatzsystem = RC.
Schichtdicke über 2 bis 3 cm.
Teilflächen über 0,10 m2 bis 0,50 m2.
Menge: 10,000 St

**06.00.0021 Fehlst.m.Mörtel/Beton (RM/RC) inst. Überbau RC*Dicke über 2-3 cm Tfl. ü. 0,5-1 m2**
StL-Nr. 21124331049224
Fehlstellen mit Zementmörtel/Beton mit Kunststoffzusatz
(RM/RC) auf vorbereiteter Betonunterlage nach Unterlagen des AG instandsetzen. Ggf. erforderliche Schalung
herstellen. Haftbrücke wird gesondert vergütet.
Bauteil = Überbau.
Flächenneigung '0'

Betonersatzsystem = RC.
Schichtdicke über 2 bis 3 cm.
Teilflächen über 0,50 m2 bis 1,00 m2.
Menge: 7,000 St

#### Unterabschnitt 06.01 Rissbearbeitung - Betoninstandsetzung

**06.01.0001 Riss zementg.Füllst. injiz.(F-I(H)) Inj. z. Verbinden*Riss trocken Rissbr. 0,2-0,4mm*Risst. bis 0,5 m ZS-I*Riss abschleifen**
StL-Nr. 2112442899311411
Riss mit zementgebundenem Füllstoff (ZS-I/ZL-I) nach
Unterlagen des AG injizieren (F-I(H)). Riss vorbereiten, Packer setzen, ggf. verdämmen. Riss nachbehandeln.
Packer und ggf. Verdämmung entfernen. Abgerechnet wird
nach Länge des sichtbaren injizierten Risses.
Bauteil 'Überbau'

Flächenneigung '0'

Injektion zum kraftschlüssigen Verbinden.
Feuchtezustand der Risse/Rissufer = trocken.
Rissbreite über 0,2 bis 0,4 mm.
Risstiefe bis 0,50 m.
Rissfüllstoff = Zementsuspension (ZS-I).
Risszone nach entfernen der Verdämmung abschleifen.
Menge: 60,000 m

#### Unterabschnitt 06.02 Vermessung - Lager

**06.02.0001 Vorvermessung der Lagerbereiche und Bezugshöhen**
*** Pauschalposition
Durchführung der für die Lagererneuerung am Teilbauwerk erforderlichen Bestandsvermessung gemäß ZTV-ING, den anerkannten Regeln der Technik sowie den Vorgaben der Ausführungsunterlagen des Tragwerksplaners.
Leistungsumfang:
- Einmessen der Lagerachsen in Längs- und Querrichtung
- Vermessung der vorhandenen Lagerhöhen und Auflagerpunkte vor Ausbau
- Einmessung der Auflagerflächen (Lage und Höhe)
- Ermittlung und Festlegung der maßgebenden Bezugshöhen
- Dokumentation der Messwerte je Lagerstelle
- Übergabe der Messdaten in digitaler Form (PDF sowie Koordinatenliste und Rohdaten z.B. CSV/ASCII).
Menge: 1,000 Psch

**06.02.0002 Kontrollmessungen, Schlussvermessung und Lagerprotokoll**
*** Pauschalposition
Durchführung aller erforderlichen Kontrollmessungen während der Hebe-, Abstütz-, Absenk- und Einbauvorgänge sowie Durchführung der Schlussvermessung nach Einbau der neuen Lager am Teilbauwerk.
Leistungsumfang:
- Kontrollmessungen zur Lage- und Höhenkontrolle des Überbaus während der Bauzustände
- Kontrollmessungen zur Prüfung der Einbaulage neuer Lager (Lage, Höhe, Verdrehung, Bewegungsrichtung)
- Sofortige Mitteilung an die Bauüberwachung bei Abweichungen
- Schlussvermessung der endgültigen Lagerlage und Lagerhöhen
- Erstellung eines vollständigen Lagerprotokolls gemäß ZTV ING sowie den Ausführungsunterlagen
- Übergabe sämtlicher Mess- und Prüfunterlagen in digitaler Form (PDF sowie Koordinatenliste und Rohdaten z.B. CSV/ASCII)
Menge: 1,000 Psch

#### Unterabschnitt 06.03 Lagererneuerung

**06.03.0001 Elastomerlager liefern**
Liefern von Elastomer-Lager 300 x 400 mm für den Einbau in das Brückenbauwerk gemäß statischen Berechnungen und Ausführungszeichnungen des Auftraggebers.
Die Lager sind nach den Anforderungen der ZTV-ING Teil 6, Abschnitt 9 – Bauwerkslager herzustellen und zu liefern. Herstellung, Werkstoffe, Vulkanisation, Toleranzen, Kennzeichnung und werkseitige Gütesicherung müssen den einschlägigen technischen Regelwerken entsprechen.
Leistungsumfang:
• Lieferung der Lager entsprechend den in den Ausführungsunterlagen festgelegten Abmessungen, Tragfähigkeiten, Verformungseigenschaften und Lagerformen
• Lager aus chloroprenhaltigem Elastomer mit innenliegenden Stahlplatten (stahlbewehrte Elastomerlager)
• Herstellung einschließlich aller erforderlichen Einlagen, Stahlplatten, Vulkanisation und werkseitiger Qualitätskontrollen
• Dauerhafte Kennzeichnung der Lager (Hersteller, Typ, Baujahr, Lagernummer) gemäß ZTV‑ING
• Lieferung einschließlich Transport zur Baustelle, Entladung, Zwischenlagerung und Schutz gegen Feuchtigkeit, Verschmutzung und Beschädigung

Vor Einbau vorzulegen:
Materialnachweise, Werksprüfzeugnisse, Konformitätsnachweise sowie
Herstellerdokumentation gemäß ZTV‑ING.
Menge: 20,000 St

**06.03.0002 Lager ausbauen Widerlager*Presse Unterbau Lin.Kippl., fest*Ob.+unt.Ankerpl.**
StL-Nr. 24121103111103
Lager ggf. mit Lager- und Futterplatten ausbauen und
nach Wahl des AN verwerten.
Bauwerk, Lagerkonstruktion und Lagerkräfte nach Unterlagen des AG.
Aufgelagertes Bauteil anheben und nach Einbau eines La-
gers wieder ablassen.
Ggf. Mörtelbett beseitigen.
Ausbau auf Widerlager.
Pressenansatz auf Unterbauten.
Lagerart = Stählernes Linienkipplager, fest.
Obere und untere Ankerplatte ausbauen.
Menge: 10,000 St
Leistungsbereichkatalog: 121

**06.03.0003 Lager ausbauen Widerlager*Presse Unterbau Rollenlager*Ob.+unt.Ankerpl.**
StL-Nr. 24121103111303
Lager ggf. mit Lager- und Futterplatten ausbauen und
nach Wahl des AN verwerten.
Bauwerk, Lagerkonstruktion und Lagerkräfte nach Unterlagen des AG.
Aufgelagertes Bauteil anheben und nach Einbau eines La-
gers wieder ablassen.
Ggf. Mörtelbett beseitigen.
Ausbau auf Widerlager.
Pressenansatz auf Unterbauten.
Lagerart = Rollenlager.
Obere und untere Ankerplatte ausbauen.
Menge: 10,000 St
Leistungsbereichkatalog: 121

**06.03.0004 Vorbereitung der Lagerbank**
Vorbereitung der vorhandenen Lagerbank für den Einbau der neuen Elastomerlager gemäß statischen Berechnungen, Ausführungsunterlagen sowie den Anforderungen der ZTV‑ING Teil 6 Abschnitt 9.

Leistungsumfang:
• Freilegen und Reinigen der Auflagerfläche
• Entfernen von Schmutz, Staub, Mörtelresten und sonstigen Ablagerungen
• Entfernen loser oder nicht tragfähiger Betonteile ohne Eingriff in die tragende Substanz
• Sichtkontrolle der Ebenheit, Höhenlage und Tragfähigkeit der Auflagerfläche
• Herstellen einer sauberen, tragfähigen und ebenen Kontaktfläche für den Einbau des Vergussbetts bzw. der Lager
• Abstimmung der Sollmaße mit Bauüberwachung und Vermessung
Menge: 20,000 St

**06.03.0005 Auflagerbank instandsetzen**
Instandsetzung der Auflagerbank im Bereich der Lagerstellen im Zuge der Lagererneuerung gemäß statischen Vorgaben und den Anforderungen der ZTV-ING.

Leistungsumfang:
• Abtragen des für den Lagereinbau erforderlichen Betons bis auf tragfähigen Untergrund, einschließlich Entfernen geschädigter Randzonen
• Freilegen, Reinigen und ggf. Entrosten der vorhandenen Bewehrung
• Aufbringen eines geeigneten Korrosionsschutzsystems gemäß ZTV-ING Teil 4
• Herstellen einer Haftbrücke
• Reprofilierung der Auflagerbank mit zugelassenem PCC-/SPCC-Mörtel
• Herstellung einer ebenen, maßhaltigen und tragfähigen Auflagerfläche unter Einhaltung der geforderten Ebenheit, Höhenlage und Neigung
• Vorbereitung der Oberfläche für den späteren Verguss bzw. die Unterfütterung der Lager
• Abstimmung der Sollhöhen mit Bauüberwachung, Statik und Vermessung
Menge: 20,000 St

**06.03.0006 Überbau anheben und absenken**
Anheben, Abstützen und kontrolliertes Absenken des Überbaus im Bereich der Lagerstellen zur Durchführung der Lagererneuerung am jeweiligen Teilbauwerk.
Die Arbeiten sind gemäß statischer Berechnung, Ausführungsunterlagen des Tragwerksplaners und den Anforderungen der ZTV-ING auszuführen.

Leistungsumfang:
Herstellen der erforderlichen Pressenaufstellungen an den vorgesehenen Lagerstellen
Lieferung, Vorhalten und Betreiben der hydraulischen Pressen einschließlich Pumpen, Leitungen und Steuergeräte
Anheben des Überbaus in den statisch vorgegebenen Laststufen unter ständiger Kontrolle der Höhenlagen
Gleichmäßiges und kontrolliertes Anheben ohne unzulässige Verformungen oder Zwängungen
Herstellen der temporären Lastabtragung während Ausbau und Einbau der Lager
Vorhalten der Hebevorrichtungen während der gesamten Lagerarbeiten
Kontrolliertes Absenken des Überbaus nach Einbau und Verguss der neuen Lager
Rückbau der Pressenaufstellungen und Entfernen aller Hilfseinrichtungen

Einschließlich aller erforderlichen Nebenleistungen:
Abstimmung mit Bauüberwachung und Vermessung
Einhaltung der zulässigen Hebewege und Verformungen gemäß statischer Vorgaben
Durchführung der Hebe- und Absenkvorgänge unter
kontinuierlicher Überwachung
Abrechnung: pro Teilbauwerk und Widerlagerseite.
Menge: 2,000 St

**06.03.0007 Elastomerlager einbauen Widerlager**
StL-Nr. 2412111319999999
Elastomerlager einschließlich oberer und unterer Ankerplatte nach Unterlagen des AG einbauen. Für den Korrosionsschutz zu beachten:
Bei betonberührten Flächen Randstreifen von fünf cm
mitbeschichten. Bei Berührungsflächen Stahl/Elastomer
nur Randstreifen von zwei cm beschichten. Ggf. vorhandene Kontaktfläche zwischen Lager- und Ankerplatte vorbereiten, Vorbereitungsgrad Sa 2 1/2, und beschichten
mit einer Grundbeschichtung auf Alkalisilikat-Grundlage
mit Zinkstaub nach Blatt 85, Sollschichtdicke = 40 mym.
Einbau auf Widerlager.
Elastomerlager 'gemäß statischer Berechnung und Ausführungsunterlagen'

Verankerung 'gemäß statischer Berechnung und Ausführungsunterlagen'

Zulässige Verschiebung 'gemäß statischer Berechnung und Ausführungsunterlagen'

Lager 'gemäß statischer Berechnung und Ausführungsunterlagen'

Aufnehmbare Kraft in Bauwerkslängsrichtung 'gemäß statischer Berechnung und Ausführungsunterlagen'

Aufnehmbare Kraft in Bauwerksquerrichtung 'gemäß statischer Berechnung und Ausführungsunterlagen'

Korrosionsschutz 'Korrosionsschutz gemäß Ausführungsunterlagen und ZTV‑ING Teil 4'
Menge: 10,000 St
Leistungsbereichkatalog: 121

**06.03.0008 Elastomerlager mit Gleitteil einb. Widerlager**
StL-Nr. 2412111819999999
Elastomerlager mit Gleitteil einschließlich oberer und
unterer Ankerplatte nach Unterlagen des AG einbauen.
Lagerstellungsanzeiger nach RiZ Lag 1 einbauen.
Gleitflächenschutz mit Faltenbalg nach RiZ Lag 8 anbringen. Für den Korrosionsschutz zu beachten: Bei betonberührten Flächen Randstreifen von fünf cm mitbeschichten.
Bei Berührungsflächen Stahl/Elastomer nur Randstreifen
von zwei cm beschichten.
Ggf. vorhandene Kontaktfläche zwischen Lager- und An-
kerplatte vorbereiten, Vorbereitungsgrad Sa 2 1/2, und
beschichten mit einer Grundbeschichtung auf Alkalisilikat-Grundlage mit Zinkstaub nach Blatt 85, Sollschichtdicke = 40 mym.
Einbau auf Widerlager.
Elastomerlager 'gemäß statischer Berechnung und Ausführungsunterlagen'

Zulässige Verschiebung in Bauwerkslängsrichtung 'gemäß statischer Berechnung und Ausführungsunterlagen'

Zulässige Verschiebung in Bauwerksquerrichtung 'gemäß statischer Berechnung und Ausführungsunterlagen'

Aufnehmbare Normalkraft 'gemäß statischer Berechnung und Ausführungsunterlagen'

Aufnehmbare Kraft in Bauwerkslängsrichtung 'gemäß statischer Berechnung und Ausführungsunterlagen'

Aufnehmbare Kraft in Bauwerksquerrichtung 'gemäß statischer Berechnung und Ausführungsunterlagen'

Korrosionsschutz 'Korrosionsschutz gemäß Ausführungsunterlagen und ZTV‑ING Teil 4'
Menge: 10,000 St
Leistungsbereichkatalog: 121

### Abschnitt 07 TBW 4 - FR Münster

#### Unterabschnitt 07.00 Schadstellenbearbeitung - Betoninstandsetzung

**07.00.0001 Betonoberfläche untersuchen**
StL-Nr. 2112490899
Betonoberfläche nach Unterlagen des AG durch Abklopfen
auf Fehlstellen (Hohlstellen, Nester usw.) untersuchen.
Fehlstellen mit wetterfester Farbe markieren und nach
Unterlagen des AG dokumentieren.
Bauteil 'Überbauunterseite'
Menge: 220,000 m2

**07.00.0002 Betonunterlage vorbereiten Überbau Teilfl.bis 0,05m2*abstemm./strahlen Abtrag ü. 2-3 cm**
StL-Nr. 2112411304910179
Betonunterlage nach Unterlagen des AG vorbereiten. Vorbereitete Flächen säubern.
Bauteil = Überbau.
Flächenneigung '0'

Teilflächen bis 0,05 m2.
Vorbereitungsverfahren = Betonunterlage abstemmen und
strahlen.
Beton abtragen, Abtragstiefe über 2 bis 3 cm.
Abfall 'fachgerecht entsorgen'
Menge: 10,000 St

**07.00.0003 Betonunterlage vorbereiten Überbau Tfl. ü.0,05-0,1m2*abstemm./strahlen Abtrag ü. 2-3 cm**
StL-Nr. 2112411304920179
Betonunterlage nach Unterlagen des AG vorbereiten. Vorbereitete Flächen säubern.
Bauteil = Überbau.
Flächenneigung '0'

Teilflächen über 0,05 m2 bis 0,10 m2.
Vorbereitungsverfahren = Betonunterlage abstemmen und
strahlen.
Beton abtragen, Abtragstiefe über 2 bis 3 cm.
Abfall 'fachgerecht entsorgen'
Menge: 6,000 St

**07.00.0004 Betonunterlage vorbereiten Überbau Tfl. ü. 0,1-0,5m2*abstemm./strahlen Abtrag ü. 2-3 cm**
StL-Nr. 2112411304930179
Betonunterlage nach Unterlagen des AG vorbereiten. Vorbereitete Flächen säubern.
Bauteil = Überbau.
Flächenneigung '0'

Teilflächen über 0,10 m2 bis 0,50 m2.
Vorbereitungsverfahren = Betonunterlage abstemmen und
strahlen.
Beton abtragen, Abtragstiefe über 2 bis 3 cm.
Abfall 'fachgerecht entsorgen'
Menge: 9,000 St

**07.00.0005 Betonunterlage vorbereiten Überbau Tfl. ü. 0,5-1,0m2*abstemm./strahlen Abtrag ü. 2-3 cm**
StL-Nr. 2112411304940179
Betonunterlage nach Unterlagen des AG vorbereiten. Vorbereitete Flächen säubern.
Bauteil = Überbau.
Flächenneigung '0'

Teilflächen über 0,50 m2 bis 1,00 m2.
Vorbereitungsverfahren = Betonunterlage abstemmen und
strahlen.
Beton abtragen, Abtragstiefe über 2 bis 3 cm.
Abfall 'fachgerecht entsorgen'
Menge: 3,000 St

**07.00.0006 Mehrtiefe, geschädigten Beton abtragen, bis 0,05 m²**
Wie zuvor in Pos. Schadstelle bis 0,05 m² beschrieben, jedoch als Zulage je 10 mm Mehrtiefe.
Menge: 5,000 St

**07.00.0007 Mehrtiefe, geschädigten Beton abtragen, über 0,05 m² bis 0,10 m²**
Wie zuvor in Pos. Schadstelle über 0,05 m² bis 0,10 m² beschrieben, jedoch als Zulage je 10 mm Mehrtiefe.
Menge: 3,000 St

**07.00.0008 Mehrtiefe, geschädigten Beton abtragen 0,10 m² bis 0,50 m²**
Wie zuvor in Pos. Schadstelle 0,10 m² bis 0,50 m² beschrieben, jedoch als Zulage je 10 mm Mehrtiefe.
Menge: 5,000 St

**07.00.0009 Mehrtiefe, geschädigten Beton abtragen 0,50 m² bis 1,00 m²**
Wie zuvor in Pos. Schadstelle 0,50 m² bis 1,00 m² beschrieben, jedoch als Zulage je 10 mm Mehrtiefe.
Menge: 2,000 St

**07.00.0010 Betonstahl vorbereiten DU bis 16 mm*ReinG Sa 2 1/2**
StL-Nr. 2112411813
Freiliegenden Betonstahl unterschiedlicher Durchmesser
vorbereiten. Abfall entsorgen.
Durchmesser bis 16 mm.
Norm-Reinheitsgrad = Sa 2 1/2.
Menge: 35,000 m

**07.00.0011 Betonstahl vorbereiten DU über 16 mm*ReinG Sa 2 1/2**
StL-Nr. 2112411823
Freiliegenden Betonstahl unterschiedlicher Durchmesser
vorbereiten. Abfall entsorgen.
Durchmesser über 16 mm.
Norm-Reinheitsgrad = Sa 2 1/2.
Menge: 25,000 m

**07.00.0012 Haftbrücke herstellen Überbau RM-Mörtel*Teilfl.bis 0,05m2**
StL-Nr. 21124313049201
Haftbrücke auf vorbereiteter Betonunterlage nach Unterlagen des AG herstellen.
Bauteil = Überbau.
Flächenneigung '0'

Stoff = Zementmörtel mit Kunststoffzusatz (RM).
Teilflächen bis 0,05 m2.
Menge: 10,000 St

**07.00.0013 Haftbrücke herstellen Überbau RM-Mörtel*Tfl.ü. 0,05-0,1m2**
StL-Nr. 21124313049202
Haftbrücke auf vorbereiteter Betonunterlage nach Unterlagen des AG herstellen.
Bauteil = Überbau.
Flächenneigung '0'

Stoff = Zementmörtel mit Kunststoffzusatz (RM).
Teilflächen über 0,05 m2 bis 0,10 m2.
Menge: 6,000 St

**07.00.0014 Haftbrücke herstellen Überbau RM-Mörtel*Tfl. ü. 0,1-0,5m2**
StL-Nr. 21124313049203
Haftbrücke auf vorbereiteter Betonunterlage nach Unterlagen des AG herstellen.
Bauteil = Überbau.
Flächenneigung '0'

Stoff = Zementmörtel mit Kunststoffzusatz (RM).
Teilflächen über 0,10 m2 bis 0,50 m2.
Menge: 9,000 St

**07.00.0015 Haftbrücke herstellen Überbau RM-Mörtel*Tfl. ü. 0,5-1 m2**
StL-Nr. 21124313049204
Haftbrücke auf vorbereiteter Betonunterlage nach Unterlagen des AG herstellen.
Bauteil = Überbau.
Flächenneigung '0'

Stoff = Zementmörtel mit Kunststoffzusatz (RM).
Teilflächen über 0,50 m2 bis 1,00 m2.
Menge: 3,000 St

**07.00.0016 Betonstahl beschichten DU bis 16 mm**
StL-Nr. 2112435719
Freiliegenden Betonstahl unterschiedlicher Durchmesser
beschichten. Betonstahl vorbereiten wird gesondert vergütet.
Durchmesser bis 16 mm.
Beschichtungsstoff 'mineralischer Mörtel'
Menge: 35,000 m

**07.00.0017 Betonstahl beschichten DU über 16 mm**
StL-Nr. 2112435729
Freiliegenden Betonstahl unterschiedlicher Durchmesser
beschichten. Betonstahl vorbereiten wird gesondert vergütet.
Durchmesser über 16 mm.
Beschichtungsstoff 'mineralischer Mörtel'
Menge: 25,000 m

**07.00.0018 Fehlst.m.Mörtel/Beton (RM/RC) inst. Überbau RC*Dicke über 2-3 cm Teilfl.bis 0,05m2**
StL-Nr. 21124331049221
Fehlstellen mit Zementmörtel/Beton mit Kunststoffzusatz
(RM/RC) auf vorbereiteter Betonunterlage nach Unterlagen des AG instandsetzen. Ggf. erforderliche Schalung
herstellen. Haftbrücke wird gesondert vergütet.
Bauteil = Überbau.
Flächenneigung '0'

Betonersatzsystem = RC.
Schichtdicke über 2 bis 3 cm.
Teilflächen bis 0,05 m2.
Menge: 10,000 St

**07.00.0019 Fehlst.m.Mörtel/Beton (RM/RC) inst. Überbau RC*Dicke über 2-3 cm Tfl.ü. 0,05-0,1m2**
StL-Nr. 21124331049222
Fehlstellen mit Zementmörtel/Beton mit Kunststoffzusatz
(RM/RC) auf vorbereiteter Betonunterlage nach Unterlagen des AG instandsetzen. Ggf. erforderliche Schalung
herstellen. Haftbrücke wird gesondert vergütet.
Bauteil = Überbau.
Flächenneigung '0'

Betonersatzsystem = RC.
Schichtdicke über 2 bis 3 cm.
Teilflächen über 0,05 m2 bis 0,10 m2.
Menge: 6,000 St

**07.00.0020 Fehlst.m.Mörtel/Beton (RM/RC) inst. Überbau RC*Dicke über 2-3 cm Tfl. ü. 0,1-0,5m2**
StL-Nr. 21124331049223
Fehlstellen mit Zementmörtel/Beton mit Kunststoffzusatz
(RM/RC) auf vorbereiteter Betonunterlage nach Unterlagen des AG instandsetzen. Ggf. erforderliche Schalung
herstellen. Haftbrücke wird gesondert vergütet.
Bauteil = Überbau.
Flächenneigung '0'

Betonersatzsystem = RC.
Schichtdicke über 2 bis 3 cm.
Teilflächen über 0,10 m2 bis 0,50 m2.
Menge: 9,000 St

**07.00.0021 Fehlst.m.Mörtel/Beton (RM/RC) inst. Überbau RC*Dicke über 2-3 cm Tfl. ü. 0,5-1 m2**
StL-Nr. 21124331049224
Fehlstellen mit Zementmörtel/Beton mit Kunststoffzusatz
(RM/RC) auf vorbereiteter Betonunterlage nach Unterlagen des AG instandsetzen. Ggf. erforderliche Schalung
herstellen. Haftbrücke wird gesondert vergütet.
Bauteil = Überbau.
Flächenneigung '0'

Betonersatzsystem = RC.
Schichtdicke über 2 bis 3 cm.
Teilflächen über 0,50 m2 bis 1,00 m2.
Menge: 3,000 St

#### Unterabschnitt 07.01 Rissbearbeitung - Betoninstandsetzung

**07.01.0001 Riss zementg.Füllst. injiz.(F-I(H)) Inj. z. Verbinden*Riss trocken Rissbr. 0,2-0,4mm*Risst. bis 0,5 m ZS-I*Riss abschleifen**
StL-Nr. 2112442899311411
Riss mit zementgebundenem Füllstoff (ZS-I/ZL-I) nach
Unterlagen des AG injizieren (F-I(H)). Riss vorbereiten, Packer setzen, ggf. verdämmen. Riss nachbehandeln.
Packer und ggf. Verdämmung entfernen. Abgerechnet wird
nach Länge des sichtbaren injizierten Risses.
Bauteil 'Überbau'

Flächenneigung '0'

Injektion zum kraftschlüssigen Verbinden.
Feuchtezustand der Risse/Rissufer = trocken.
Rissbreite über 0,2 bis 0,4 mm.
Risstiefe bis 0,50 m.
Rissfüllstoff = Zementsuspension (ZS-I).
Risszone nach entfernen der Verdämmung abschleifen.
Menge: 55,000 m

#### Unterabschnitt 07.02 Vermessung - Lager

**07.02.0001 Vorvermessung der Lagerbereiche und Bezugshöhen**
*** Pauschalposition
Durchführung der für die Lagererneuerung am Teilbauwerk erforderlichen Bestandsvermessung gemäß ZTV-ING, den anerkannten Regeln der Technik sowie den Vorgaben der Ausführungsunterlagen des Tragwerksplaners.
Leistungsumfang:
- Einmessen der Lagerachsen in Längs- und Querrichtung
- Vermessung der vorhandenen Lagerhöhen und Auflagerpunkte vor Ausbau
- Einmessung der Auflagerflächen (Lage und Höhe)
- Ermittlung und Festlegung der maßgebenden Bezugshöhen
- Dokumentation der Messwerte je Lagerstelle
- Übergabe der Messdaten in digitaler Form (PDF sowie Koordinatenliste und Rohdaten z.B. CSV/ASCII).
Menge: 1,000 Psch

**07.02.0002 Kontrollmessungen, Schlussvermessung und Lagerprotokoll**
*** Pauschalposition
Durchführung aller erforderlichen Kontrollmessungen während der Hebe-, Abstütz-, Absenk- und Einbauvorgänge sowie Durchführung der Schlussvermessung nach Einbau der neuen Lager am Teilbauwerk.
Leistungsumfang:
- Kontrollmessungen zur Lage- und Höhenkontrolle des Überbaus während der Bauzustände
- Kontrollmessungen zur Prüfung der Einbaulage neuer Lager (Lage, Höhe, Verdrehung, Bewegungsrichtung)
- Sofortige Mitteilung an die Bauüberwachung bei Abweichungen
- Schlussvermessung der endgültigen Lagerlage und Lagerhöhen
- Erstellung eines vollständigen Lagerprotokolls gemäß ZTV ING sowie den Ausführungsunterlagen
- Übergabe sämtlicher Mess- und Prüfunterlagen in digitaler Form (PDF sowie Koordinatenliste und Rohdaten z.B. CSV/ASCII)
Menge: 1,000 Psch

#### Unterabschnitt 07.03 Lagererneuerung

**07.03.0001 Elastomerlager liefern**
Liefern von Elastomer-Lager 300 x 400 mm für den Einbau in das Brückenbauwerk gemäß statischen Berechnungen und Ausführungszeichnungen des Auftraggebers.
Die Lager sind nach den Anforderungen der ZTV-ING Teil 6, Abschnitt 9 – Bauwerkslager herzustellen und zu liefern. Herstellung, Werkstoffe, Vulkanisation, Toleranzen, Kennzeichnung und werkseitige Gütesicherung müssen den einschlägigen technischen Regelwerken entsprechen.
Leistungsumfang:
• Lieferung der Lager entsprechend den in den Ausführungsunterlagen festgelegten Abmessungen, Tragfähigkeiten, Verformungseigenschaften und Lagerformen
• Lager aus chloroprenhaltigem Elastomer mit innenliegenden Stahlplatten (stahlbewehrte Elastomerlager)
• Herstellung einschließlich aller erforderlichen Einlagen, Stahlplatten, Vulkanisation und werkseitiger Qualitätskontrollen
• Dauerhafte Kennzeichnung der Lager (Hersteller, Typ, Baujahr, Lagernummer) gemäß ZTV‑ING
• Lieferung einschließlich Transport zur Baustelle, Entladung, Zwischenlagerung und Schutz gegen Feuchtigkeit, Verschmutzung und Beschädigung

Vor Einbau vorzulegen:
Materialnachweise, Werksprüfzeugnisse, Konformitätsnachweise sowie
Herstellerdokumentation gemäß ZTV‑ING.
Menge: 14,000 St

**07.03.0002 Lager ausbauen Widerlager*Presse Unterbau Lin.Kippl., fest*Ob.+unt.Ankerpl.**
StL-Nr. 24121103111103
Lager ggf. mit Lager- und Futterplatten ausbauen und
nach Wahl des AN verwerten.
Bauwerk, Lagerkonstruktion und Lagerkräfte nach Unterlagen des AG.
Aufgelagertes Bauteil anheben und nach Einbau eines La-
gers wieder ablassen.
Ggf. Mörtelbett beseitigen.
Ausbau auf Widerlager.
Pressenansatz auf Unterbauten.
Lagerart = Stählernes Linienkipplager, fest.
Obere und untere Ankerplatte ausbauen.
Menge: 7,000 St
Leistungsbereichkatalog: 121

**07.03.0003 Lager ausbauen Widerlager*Presse Unterbau Rollenlager*Ob.+unt.Ankerpl.**
StL-Nr. 24121103111303
Lager ggf. mit Lager- und Futterplatten ausbauen und
nach Wahl des AN verwerten.
Bauwerk, Lagerkonstruktion und Lagerkräfte nach Unterlagen des AG.
Aufgelagertes Bauteil anheben und nach Einbau eines La-
gers wieder ablassen.
Ggf. Mörtelbett beseitigen.
Ausbau auf Widerlager.
Pressenansatz auf Unterbauten.
Lagerart = Rollenlager.
Obere und untere Ankerplatte ausbauen.
Menge: 7,000 St
Leistungsbereichkatalog: 121

**07.03.0004 Vorbereitung der Lagerbank**
Vorbereitung der vorhandenen Lagerbank für den Einbau der neuen Elastomerlager gemäß statischen Berechnungen, Ausführungsunterlagen sowie den Anforderungen der ZTV‑ING Teil 6 Abschnitt 9.

Leistungsumfang:
• Freilegen und Reinigen der Auflagerfläche
• Entfernen von Schmutz, Staub, Mörtelresten und sonstigen Ablagerungen
• Entfernen loser oder nicht tragfähiger Betonteile ohne Eingriff in die tragende Substanz
• Sichtkontrolle der Ebenheit, Höhenlage und Tragfähigkeit der Auflagerfläche
• Herstellen einer sauberen, tragfähigen und ebenen Kontaktfläche für den Einbau des Vergussbetts bzw. der Lager
• Abstimmung der Sollmaße mit Bauüberwachung und Vermessung
Menge: 14,000 St

**07.03.0005 Auflagerbank instandsetzen**
Instandsetzung der Auflagerbank im Bereich der Lagerstellen im Zuge der Lagererneuerung gemäß statischen Vorgaben und den Anforderungen der ZTV-ING.

Leistungsumfang:
• Abtragen des für den Lagereinbau erforderlichen Betons bis auf tragfähigen Untergrund, einschließlich Entfernen geschädigter Randzonen
• Freilegen, Reinigen und ggf. Entrosten der vorhandenen Bewehrung
• Aufbringen eines geeigneten Korrosionsschutzsystems gemäß ZTV-ING Teil 4
• Herstellen einer Haftbrücke
• Reprofilierung der Auflagerbank mit zugelassenem PCC-/SPCC-Mörtel
• Herstellung einer ebenen, maßhaltigen und tragfähigen Auflagerfläche unter Einhaltung der geforderten Ebenheit, Höhenlage und Neigung
• Vorbereitung der Oberfläche für den späteren Verguss bzw. die Unterfütterung der Lager
• Abstimmung der Sollhöhen mit Bauüberwachung, Statik und Vermessung
Menge: 14,000 St

**07.03.0006 Überbau anheben und absenken**
Anheben, Abstützen und kontrolliertes Absenken des Überbaus im Bereich der Lagerstellen zur Durchführung der Lagererneuerung am jeweiligen Teilbauwerk.
Die Arbeiten sind gemäß statischer Berechnung, Ausführungsunterlagen des Tragwerksplaners und den Anforderungen der ZTV-ING auszuführen.

Leistungsumfang:
Herstellen der erforderlichen Pressenaufstellungen an den vorgesehenen Lagerstellen
Lieferung, Vorhalten und Betreiben der hydraulischen Pressen einschließlich Pumpen, Leitungen und Steuergeräte
Anheben des Überbaus in den statisch vorgegebenen Laststufen unter ständiger Kontrolle der Höhenlagen
Gleichmäßiges und kontrolliertes Anheben ohne unzulässige Verformungen oder Zwängungen
Herstellen der temporären Lastabtragung während Ausbau und Einbau der Lager
Vorhalten der Hebevorrichtungen während der gesamten Lagerarbeiten
Kontrolliertes Absenken des Überbaus nach Einbau und Verguss der neuen Lager
Rückbau der Pressenaufstellungen und Entfernen aller Hilfseinrichtungen

Einschließlich aller erforderlichen Nebenleistungen:
Abstimmung mit Bauüberwachung und Vermessung
Einhaltung der zulässigen Hebewege und Verformungen gemäß statischer Vorgaben
Durchführung der Hebe- und Absenkvorgänge unter
kontinuierlicher Überwachung
Abrechnung: pro Teilbauwerk und Widerlagerseite.
Menge: 2,000 St

**07.03.0007 Elastomerlager einbauen Widerlager**
StL-Nr. 2412111319999999
Elastomerlager einschließlich oberer und unterer Ankerplatte nach Unterlagen des AG einbauen. Für den Korrosionsschutz zu beachten:
Bei betonberührten Flächen Randstreifen von fünf cm
mitbeschichten. Bei Berührungsflächen Stahl/Elastomer
nur Randstreifen von zwei cm beschichten. Ggf. vorhandene Kontaktfläche zwischen Lager- und Ankerplatte vorbereiten, Vorbereitungsgrad Sa 2 1/2, und beschichten
mit einer Grundbeschichtung auf Alkalisilikat-Grundlage
mit Zinkstaub nach Blatt 85, Sollschichtdicke = 40 mym.
Einbau auf Widerlager.
Elastomerlager 'gemäß statischer Berechnung und Ausführungsunterlagen'

Verankerung 'gemäß statischer Berechnung und Ausführungsunterlagen'

Zulässige Verschiebung 'gemäß statischer Berechnung und Ausführungsunterlagen'

Lager 'gemäß statischer Berechnung und Ausführungsunterlagen'

Aufnehmbare Kraft in Bauwerkslängsrichtung 'gemäß statischer Berechnung und Ausführungsunterlagen'

Aufnehmbare Kraft in Bauwerksquerrichtung 'gemäß statischer Berechnung und Ausführungsunterlagen'

Korrosionsschutz 'Korrosionsschutz gemäß Ausführungsunterlagen und ZTV‑ING Teil 4'
Menge: 7,000 St
Leistungsbereichkatalog: 121

**07.03.0008 Elastomerlager mit Gleitteil einb. Widerlager**
StL-Nr. 2412111819999999
Elastomerlager mit Gleitteil einschließlich oberer und
unterer Ankerplatte nach Unterlagen des AG einbauen.
Lagerstellungsanzeiger nach RiZ Lag 1 einbauen.
Gleitflächenschutz mit Faltenbalg nach RiZ Lag 8 anbringen. Für den Korrosionsschutz zu beachten: Bei betonberührten Flächen Randstreifen von fünf cm mitbeschichten.
Bei Berührungsflächen Stahl/Elastomer nur Randstreifen
von zwei cm beschichten.
Ggf. vorhandene Kontaktfläche zwischen Lager- und An-
kerplatte vorbereiten, Vorbereitungsgrad Sa 2 1/2, und
beschichten mit einer Grundbeschichtung auf Alkalisilikat-Grundlage mit Zinkstaub nach Blatt 85, Sollschichtdicke = 40 mym.
Einbau auf Widerlager.
Elastomerlager 'gemäß statischer Berechnung und Ausführungsunterlagen'

Zulässige Verschiebung in Bauwerkslängsrichtung 'gemäß statischer Berechnung und Ausführungsunterlagen'

Zulässige Verschiebung in Bauwerksquerrichtung 'gemäß statischer Berechnung und Ausführungsunterlagen'

Aufnehmbare Normalkraft 'gemäß statischer Berechnung und Ausführungsunterlagen'

Aufnehmbare Kraft in Bauwerkslängsrichtung 'gemäß statischer Berechnung und Ausführungsunterlagen'

Aufnehmbare Kraft in Bauwerksquerrichtung 'gemäß statischer Berechnung und Ausführungsunterlagen'

Korrosionsschutz 'Korrosionsschutz gemäß Ausführungsunterlagen und ZTV‑ING Teil 4'
Menge: 7,000 St
Leistungsbereichkatalog: 121

#### Unterabschnitt 07.04 Entwässerung

**07.04.0001 Rohrleitung ausbauen Gusseisen*DN/ID 150 Manschette*mit Befestigung**
StL-Nr. 21111304011201
Rohrleitung nach Unterlagen des AG ausbauen. Abgerechnet wird nach Länge in der Achse der Rohrleitung. Ausbaustoffe nach Wahl des AN verwerten.
Rohr-Material = Gusseisen.
Rohr DN/ID 150.
Rohrverbindung = Manschette und Spannhülse.
Befestigungskonstruktion ausbauen.
Menge: 5,000 m
Leistungsbereichkatalog: 111

**07.04.0002 Rohrleitung aus GFK herstellen Widerlager*DN/ID 150 Ankerschienen**
StL-Nr. 211113292101
Rohrleitung aus glasfaserverstärktem Kunststoff für
Brückenentwässerung aus muffenlosen Rohren und
Formstücken einschließlich Reinigungsöffnungen, Verankerungen, Aufhängungen, Aussteifungen, Unterstützungen
und Anschlüssen entsprechend statischen und konstruktiven Erfordernissen nach Unterlagen des AG herstellen.
Rohrleitung innen und außen mit Aluminiumhydroxidschicht.
Abgerechnet wird nach Länge in der Achse der Rohrleitung.
Einbauort = Widerlager.
Rohr DN/ID 150.
Ankerschienen aus nichtrostendem Stahl der Werkstoff-
Nr. 1.4401 oder 1.4571 einbauen.
Menge: 5,000 m
Leistungsbereichkatalog: 111
